# PARQUE DE LAS PALMAS

- Propiedad del archivo: SOFT S.A.
- Formato: FIEBDC-3/2002
- Programa: Presto 10.12
- Fecha de los precios: 12/06/2008
- Divisa: EUR
- Código: CUADRO_PRECIO (24/11/2006)
Importe: 342694.39
Relación comercial: 004, 0, 005, 000, 207306.73, 001, 002, 003

## CAP_01 DEMOLICIONES
Importe: 14158.81
Relación comercial: 000, 8935.06, 001, 0, 002

**00101002** M3. DEMOLICION CON MARTILLO MONTADO SOBRE MAQUINARIA
140.85 M3. × 35.95 = 5063.56
DEMOLICION EFECTUADA CON MARTILLO NEUMATICO O HIDRAULICO MONTADO SOBRE MAQUINARIA PESADA, CON PARTE PROPORCIONAL DE DEMOLICIÓN MANUAL CON MARTILLO COMPRESOR EN ZONAS DE ESPECIAL DIFICULTAD, INCLUSO CARGA Y TRANSPORTE A VERTEDERO, INCLUSO CORTE CON CORTADORA DE JUNTAS CUANDO FUESE NECESARIO.

| Código | Ud | Descripción | Rendimiento | Precio |
|---|---|---|---|---|
| 901 | h | Oficial (mano de obra; 23/10/2008) | 0 | 14.5 |
| 904 | h. | Retroexcavadora con martillo (maquinaria; 18/08/2008) | 0 | 30 |
| 905 | h. | Compresor con martillo en demolición (maquinaria; 18/08/2008) | 0 | 7.37 |
| 906 | h | Camión basculante (maquinaria; 18/08/2008) | 0 | 26.95 |
| %0 | ud | Costes indirectos | 6 % |  |

Relación comercial: 000, 15.13, 001, 0, 002

| Medición | Uds. | Largo | Ancho | Alto | Parcial |
|---|---|---|---|---|---|
| Franja junto acequia | 1 | 42 | 8 | 0.2 | 67.20 |
| Entrada | 1 | 26 | 6 | 0.2 | 31.20 |
| Rampa de bajada | 1 | 15 | 5 | 0.2 | 15.00 |
| Cerramientos perimetrales | 1 | 18 | 3 | 0.3 | 16.20 |
| Muro interior (hacia Molino) | 1 | 25 | 1.5 | 0.3 | 11.25 |
| Total |  |  |  |  | 140.85 |

**00101006** M2. DEMOLICION DE PAVIMENTO HIDRAULICO DE ADOQUÍN
567 M2. × 10.75 = 6095.25
DEMOLICION DE PAVIMENTO HIDRÁULICO DE ADOQUíN INCLUIDO MORTERO DE ASIENTO, CON MARTILLO COMPRESOR, LIMPIEZA Y TRANSPORTE DE SOBRANTES A VERTEDERO, INCLUSO APILADO EN OBRA, EFECTUADO MANUALMENTE.

| Código | Ud | Descripción | Rendimiento | Precio |
|---|---|---|---|---|
| 0 | h | Peón (mano de obra; 18/08/2008) | 0 | 14.5 |
| 905 | h. | Compresor con martillo en demolición | 0 | 7.37 |
| 906 | h | Camión basculante | 0 | 26.95 |
| %0 | ud | Costes indirectos | 6 % |  |

Relación comercial: 000, 12, 001, 0, 002

| Medición | Uds. | Largo | Ancho | Parcial |
|---|---|---|---|---|
| Para reutilizarlos: |  |  |  |  |
| Entrada | 1 | 26 | 6 | 156.00 |
| Franja junto acequia | 1 | 42 | 8 | 336.00 |
| Rampa de bajada | 1 | 15 | 5 | 75.00 |
| Total |  |  |  | 567 |

**00808029** P.A PARTIDA ALZADA A JUSTIFICAR (15/12/2008)
15 P.A × 200 = 3000.00
partida alzada a justificar para imprevistos, obras no detalladas, reposición de servidumbres, incluso desvío de servicios urbanos, mejora en alumbrado, jardinería, etc.

| Medición | Uds. | Parcial |
|---|---|---|
| A definir por la D.F. | 15 | 15.00 |
| Total |  | 15 |

## CAP_02 MOVIMIENTO DE TIERRAS
Importe: 8936.57
Relación comercial: 000, 7338.58, 001, 0, 002, 004, 005

**00201002** M3. EXCAVACION EN APERT. CAJA CON MEDIOS MECÁNICOS
1204.5 M3. × 3.84 = 4625.28
EXCAVACION EN APERTURA DE CAJA CON MEDIOS MECANICOS, CON TRANSPORTE DE PRODUCTOS A VERTEDERO, INCLUSO RASANTEO Y COMPACTACION.

| Código | Ud | Descripción | Rendimiento | Precio |
|---|---|---|---|---|
| 901 | h | Oficial | 0 | 14.5 |
| 903 | h. | Retroexcavadora (maquinaria; 18/08/2008) | 0 | 26.4 |
| 906 | h | Camión basculante | 0 | 26.95 |
| 909 | h. | Rulo vibratorio (maquinaria; 18/08/2008) | 0 | 36.58 |
| %0 | ud | Costes indirectos | 6 % |  |

Relación comercial: 000, 4.29, 001, 0, 002

| Medición | Uds. | Largo | Ancho | Alto | Parcial |
|---|---|---|---|---|---|
| Desbroce de superficie y rasanteo | 1 | 68 | 33 | 0.5 | 1122.00 |
| Zona de juegos | 1 | 15 | 11 | 0.5 | 82.50 |
| Total |  |  |  |  | 1204.5 |

**00201009** M3. EXCAVACION DE TIERRAS EN ZANJA CON MEDIOS MEC. INCL. ENTIBACIÓN
15.6 M3. × 6.04 = 94.22
EXCAVACION DE TIERRAS EN ZANJA POR MEDIOS MECANICOS, INCLUSO ENTIBACION, CON TRANSPORTE DE PRODUCTOS SOBRANTES A VERTEDERO Y RASANTEO DEL FONDO DE EXCAVACION.

| Código | Ud | Descripción | Rendimiento | Precio |
|---|---|---|---|---|
| 901 | h | Oficial | 0 | 14.5 |
| 903 | h. | Retroexcavadora | 0 | 26.4 |
| 906 | h | Camión basculante | 0 | 26.95 |
| 908 | h. | Bandeja o rodillo vibrante (manual) (maquinaria; 19/08/2008) | 0 | 5.5 |
| ENTIB | m2 | Entibación cuajada (19/08/2008) | 0 | 2.5 |
| %0 | ud | Costes indirectos | 6 % |  |

Relación comercial: 000, 6.27, 001, 0, 002

| Medición | Uds. | Largo | Ancho | Alto | Parcial |
|---|---|---|---|---|---|
| Cimentación muretes: |  |  |  |  |  |
| Muro interior (hacia Molino) | 1 | 27 | 0.4 | 0.5 | 5.40 |
| Muro exterior (Cuesta de los Molinos) | 1 | 18 | 0.4 | 0.5 | 3.60 |
| Rampa de bajada | 1 | 15 | 0.4 | 0.5 | 3.00 |
| Finales de rampa | 3 | 3 | 0.4 | 0.5 | 1.80 |
|  | 1 | 4 | 0.4 | 0.5 | 0.80 |
|  | 1 | 5 | 0.4 | 0.5 | 1.00 |
| Total |  |  |  |  | 15.6 |

**00202002** M3. TERRAPLEN CON MED. MEC. CON PROD. PROC. DE PRÉSTAMOS
448.8 M3. × 4.94 = 2217.07
TERRAPLEN CON MEDIOS MECANICOS EN TONGADAS MAXIMAS DE 30 CMS. CON PRODUCTOS PROCEDENTES DE PRESTAMOS.

| Código | Ud | Descripción | Rendimiento | Precio |
|---|---|---|---|---|
| PREST | m3 | Préstamos (material; 14/10/2008) | 0 | 1.5 |
| 0 | h | Peón | 0 | 14.5 |
| 903 | h. | Retroexcavadora | 0 | 26.4 |
| 909 | h. | Rulo vibratorio | 0 | 36.58 |
| %0 | ud | Costes indirectos | 6 % |  |

Relación comercial: 000, 4.62, 001, 0, 002

| Medición | Uds. | Largo | Ancho | Alto | Parcial |
|---|---|---|---|---|---|
|  | 1 | 68 | 33 | 0.2 | 448.80 |
| Total |  |  |  |  | 448.8 |

**00808029** P.A PARTIDA ALZADA A JUSTIFICAR
10 P.A × 200 = 2000.00

| Medición | Uds. | Parcial |
|---|---|---|
| Excavaciones y limpiezas | 10 | 10.00 |
| Total |  | 10 |

## CAP_03 AFIRMADO
Importe: 7624.66
Relación comercial: 000, 9753.13, 001, 0, 002

**00301002** M3. ZAHORRA GRANULAR EN SUBBASE EXTEND. Y COMPACT. ESP. HASTA 20 CM
420.56 M3. × 11.15 = 4689.24
ZAHORRA GRANULAR EN SUBBASE EXTENDIDA Y COMPACTADA EN CAPAS DE ESPESOR MENOR DE 20 CMS.

| Código | Ud | Descripción | Rendimiento | Precio |
|---|---|---|---|---|
| ZAH ART | m3 | Zahorra artificial (material; 14/10/2008) | 0 | 6.7 |
| 0 | h | Peón | 0 | 14.5 |
| 903 | h. | Retroexcavadora | 0 | 26.4 |
| 909 | h. | Rulo vibratorio | 0 | 36.58 |
| %0 | ud | Costes indirectos | 6 % |  |

Relación comercial: 000, 11.99, 001, 0, 002

| Medición | Uds. | Largo | Alto | Parcial |
|---|---|---|---|---|
| Idem superf. alpañata | 1 | 634 | 0.2 | 126.80 |
| Idem superf. hormigón | 1 | 862.6 | 0.2 | 172.52 |
| Idem superf. adoquines | 1 | 606.2 | 0.2 | 121.24 |
| Total |  |  |  | 420.56 |

**00303005** M2. PAV. BLANDO "ALPAÑATA" 10 CM - CEMENTO - TIERRA ALHAMBRA - ARENA
634 M2. × 4.63 = 2935.42
PAVIMENTO BLANDO COMPUESTO DE 1 PARTE DE CEMENTO / CAL, 5 PARTES DE TIERRA ROJA DE LA ALHAMBRA Y 5 DE ARENA FINA DEL PADUL MEZCLADA EN LA HORMIGONERA, EXTENDIDO EN UNA CAPA DE 10 CMS. DE ESPESOR, INCLUSO RECEBO.

| Código | Ud | Descripción | Rendimiento | Precio |
|---|---|---|---|---|
| TIERR-ALH | m3 | Tierra Alhambra (material; 16/10/2008) | 0 | 21.45 |
| AREN-PAD | m3 | Arena del Padul (material; 16/10/2008) | 0 | 20 |
| CAL-VIV | Tn. | Cal viva (material; 02/10/2008) | 0 | 75 |
| CEMENT | Tn. | Cemento (material; 06/10/2008) | 0 | 103.85 |
| 908 | h. | Bandeja o rodillo vibrante (manual) | 0 | 5.5 |
| 910 | h. | Autohormigonera (maquinaria; 02/10/2008) | 0 | 18.5 |
| 901 | h | Oficial | 0 | 14.5 |
| 0 | h | Peón | 0 | 14.5 |
| %0 | ud | Costes indirectos | 6 % |  |

Relación comercial: 000, 7.43, 001, 0, 002

| Medición | Uds. | Largo | Ancho | Parcial |
|---|---|---|---|---|
| Parque | 1 | 20 | 4.5 | 90.00 |
|  | 1 | 9 | 11 | 99.00 |
|  | 1 | 7 | 2.5 | 17.50 |
|  | 2 | 7 | 2.5 | 35.00 |
|  | 1 | 9 | 4.5 | 40.50 |
|  | 1 | 6 | 4.5 | 27.00 |
|  | 1 | 15 | 5 | 75.00 |
|  | 1 | 16 | 6.5 | 104.00 |
|  | 1 | 6 | 5.5 | 33.00 |
|  | 1 | 9 | 7.5 | 67.50 |
|  | 1 | 7 | 6.5 | 45.50 |
| Total |  |  |  | 634 |

## CAP_04 FIRMES HIDRÁULICOS
Importe: 46586.36
Relación comercial: 000, 29093.94, 001, 0, 002, 004, 005

**00401002** M3 HORMIGON HM-20/P/25/E
125.64 M3 × 59.53 = 7479.35
HORMIGON HM-20/P/25/E PUESTO EN OBRA EN BASE DE ACERADO, INCLUSO CURADO y mallazo, según indicaciones de la D.F.

| Código | Ud | Descripción | Rendimiento | Precio |
|---|---|---|---|---|
| HM20 | m3 | Hormigón HM-20/P/25/E (material; 22/09/2008) | 0 | 56.5 |
| 901 | h | Oficial | 0 | 14.5 |
| 0 | h | Peón | 0 | 14.5 |
| %0 | ud | Costes indirectos | 6 % |  |

| Medición | Uds. | Largo | Alto | Parcial |
|---|---|---|---|---|
| Idem superf. adoquines | 1 | 606.2 | 0.2 | 121.24 |
| Formación peldaños | 1 | 44 | 0.1 | 4.40 |
| Total |  |  |  | 125.64 |

**00405001** M2. ADOQUINADO CON ADOQUIN GRANITICO
363.72 M2. × 36.97 = 13446.73
ADOQUINADO CON ADOQUIN GRANITICO NUEVO DE DIMENSIONES IGUALES A LOS EXISTENTES Ó A DEFINIR POR LA D.F., SOBRE MORTERO DE 300 KGS. DE CEMENTO Y REJUNTADO CON LECHADA DE 600 KGS.

| Código | Ud | Descripción | Rendimiento | Precio |
|---|---|---|---|---|
| ADGRANITO | ud. | Adoquín de granito 20x10x10cm. (material; 25/09/2008) | 0 | 0.45 |
| 901 | h | Oficial | 0 | 14.5 |
| 0 | h | Peón | 0 | 14.5 |
| MORT | m3 | Mortero 300 kgs. (material; 24/09/2008) | 0 | 55 |
| 907 | h. | Dumper (sin maquinista) (maquinaria; 18/08/2008) | 0 | 4.68 |
| %0 | ud | Costes indirectos | 6 % |  |

Relación comercial: 000, 34.1, 001, 0, 002

| Medición | Uds. | Largo | Ancho | Alto | Parcial |
|---|---|---|---|---|---|
| Zona superior | 0.6 | 14 | 8 |  | 67.20 |
| Paseo de los Plátanos | 0.6 | 85 | 4 |  | 204.00 |
|  | 0.6 | 2 | 66 | 0.6 | 47.52 |
| Rampa de bajada | 0.6 | 15 | 5 |  | 45.00 |
| Total |  |  |  |  | 363.72 |

**00405002** M2. ADOQUINADO CON ADOQUIN PROCEDENTE DE LEVANTAMIENTO (GRANITO)
242.48 M2. × 15.58 = 3777.84
ADOQUINADO CON ADOQUIN GRANÍTICO PROCEDENTE DEL LEVANTAMIENTO SOBRE MORTERO DE 300 KGS. DE CEMENTO Y REJUNTADO CON LECHADA DE 600 KGS.

| Código | Ud | Descripción | Rendimiento | Precio |
|---|---|---|---|---|
| 901 | h | Oficial | 0 | 14.5 |
| 0 | h | Peón | 0 | 14.5 |
| MORT | m3 | Mortero 300 kgs. | 0 | 55 |
| 907 | h. | Dumper (sin maquinista) | 0 | 4.68 |
| %0 | ud | Costes indirectos | 6 % |  |

Relación comercial: 000, 20.9, 001, 0, 002

| Medición | Uds. | Largo | Ancho | Alto | Parcial |
|---|---|---|---|---|---|
| Zona superior | 0.4 | 14 | 8 |  | 44.80 |
| Paseo de los Plátanos | 0.4 | 85 | 4 |  | 136.00 |
|  | 0.4 | 2 | 66 | 0.6 | 31.68 |
| Rampa de bajada | 0.4 | 15 | 5 |  | 30.00 |
| Total |  |  |  |  | 242.48 |

**00408008** m2. Solería de granito, espesor 5 cms.
45.6 m2. × 52.32 = 2385.79
Solería de piedra de granito, de dimensiones cualesquiera, a definir por la Dirección Facultativa y espesor 5 cms, abujardada y con bordes biselados, aparejo según planos y definición de Proyecto, colocada sobre mortero de cemento de 300 kgs., incluso p.p de cortes, fraguado, llagueado y limpieza. Medida la superficie terminada.

| Código | Ud | Descripción | Rendimiento | Precio |
|---|---|---|---|---|
| GR-5CMS | m2 | Solería de granito abujardada 5 cms. (material; 25/09/2008) | 0 | 43 |
| MORT | m3 | Mortero 300 kgs. | 0 | 55 |
| 901 | h | Oficial | 0 | 14.5 |
| 0 | h | Peón | 0 | 14.5 |
| %0 | ud | Costes indirectos | 6 % |  |

| Medición | Uds. | Largo | Ancho | Parcial |
|---|---|---|---|---|
| Delimitando Paseo de los Plátanos | 1 | 26 | 1.2 | 31.20 |
|  | 1 | 12 | 1.2 | 14.40 |
| Total |  |  |  | 45.6 |

**00401005** m2 HORMIGON FRATASADO COLOREADO 10 CM.
862.6 m2 × 12.19 = 10515.09
HORMIGÓN FRATASADO COLOREADO TERMINADO CON HELICOPTERO DE 10 CM. DE ESPESOR, HM-20/P/25/E DE RESISTENCIA, MALLAZO DE 150x150x6 MM., EXTENDIDO VIBRADO Y CURADO, INCLUSO CORTE DE JUNTAS DE DILATACIÓN TOTALMENTE TERMINADO

| Código | Ud | Descripción | Rendimiento | Precio | Importe |
|---|---|---|---|---|---|
| HM20 | m3 | Hormigón HM-20/P/25/E | 0.1 | 56.5 | 5.65 |
| MALL15X15X6 | m2 | Mallazo electrosoldado 150x150x6 (material; 22/09/2008) | 1 | 1.5 | 1.50 |
| FRATAS | h | Fratasadora - helicóptero (maquinaria; 10/10/2008) | 0.76 | 4.7612801721755 | 3.62 |
| 901 | h | Oficial | 0.01 | 14.5 | 0.15 |
| 902 | h | Peón (mano de obra; 18/08/2008) | 0.04 | 14.5 | 0.58 |
| %0 | ud | Costes indirectos | 6 % | 11.50 | 0.69 |
|  |  | Total |  |  | 12.19 |

Relación comercial: 000, 11, 001, 0, 002

| Medición | Uds. | Largo | Ancho | Parcial |
|---|---|---|---|---|
| Paralelo Paseo Plátanos | 1 | 83 | 1.2 | 99.60 |
|  | 1 | 80 | 1.2 | 96.00 |
| Rampas en Parque | 1 | 30 | 3 | 90.00 |
|  | 1 | 28 | 3 | 84.00 |
|  | 1 | 30 | 4 | 120.00 |
|  | 1 | 27 | 5 | 135.00 |
|  | 1 | 22 | 4 | 88.00 |
|  | 2 | 30 | 2.5 | 150.00 |
| Total |  |  |  | 862.6 |

**00410003** m2 PAVIMENTO DE LADRILLO (CLINKER)
62.6 m2 × 34.29 = 2146.55
PAVIMENTO DE LADRILLO (CLINKER) DE 20x10x5 CM., CARACTERÍSTICAS Y COLOR A DEFINIR POR LA D.F., COLOCADO A TORTA SOBRE MORTERO DE 300 KG. DE CEMENTO, INCLUSO LLAGUEADO, LIMPIEZA, CURADO Y JUNTAS DE DILATACIÓN, TOTALMENTE TERMINADO

| Código | Ud | Descripción | Rendimiento | Precio |
|---|---|---|---|---|
| KLINKER | ud. | Ladrillo Klinker Malpesa ó similar 20x10x5 cm. (material; 07/03/2011) | 0 | 0.45 |
| MORT | m3 | Mortero 300 kgs. | 0 | 55 |
| 901 | h | Oficial | 0 | 14.5 |
| 0 | h | Peón | 0 | 14.5 |
| %0 | ud | Costes indirectos | 6 % |  |

Relación comercial: 000, 34.1, 001, 0, 002

| Medición | Uds. | Largo | Ancho | Parcial |
|---|---|---|---|---|
| Formación peldaños | 2 | 3 | 0.5 | 3.00 |
|  | 3 | 3 | 1.5 | 13.50 |
|  | 1 | 3 | 1 | 3.00 |
|  | 1 | 4 | 0.5 | 2.00 |
|  | 1 | 4 | 1 | 4.00 |
|  | 1 | 4 | 1.5 | 6.00 |
|  | 1 | 5 | 1 | 5.00 |
|  | 1 | 5 | 1.5 | 7.50 |
| Sardineles en muretes |  |  |  |  |
| Muro interior (hacia Molino) | 1 | 27 | 0.2 | 5.40 |
| Rampa de bajada | 1 | 15 | 0.4 | 6.00 |
| Finales de rampa | 3 | 3 | 0.4 | 3.60 |
|  | 1 | 4 | 0.4 | 1.60 |
|  | 1 | 5 | 0.4 | 2.00 |
| Total |  |  |  | 62.6 |

**4.7** ml. Línea de aguas adoquín klinker
637 ml. × 10.73 = 6835.01

| Código | Ud | Descripción | Rendimiento | Precio | Importe |
|---|---|---|---|---|---|
| KLINKER | ud. | Ladrillo Klinker Malpesa ó similar 20x10x5 cm. | 2 | 0.45 | 0.90 |
| HM20 | m3 | Hormigón HM-20/P/25/E | 0.04 | 56.5 | 2.26 |
| 901 | h | Oficial | 0.16 | 14.5 | 2.32 |
| 0 | h | Peón | 0.32 | 14.5 | 4.64 |
| %0 | ud | Costes indirectos | 6 % | 10.12 | 0.61 |
|  |  | Total |  |  | 10.73 |

| Medición | Uds. | Largo | Parcial |
|---|---|---|---|
| En jardinera (Molino) | 1 | 30 | 30.00 |
| Separando pavimentos en Parque | 1 | 35 | 35.00 |
|  | 1 | 22 | 22.00 |
|  | 1 | 26 | 26.00 |
|  | 1 | 20 | 20.00 |
|  | 1 | 36 | 36.00 |
|  | 1 | 42 | 42.00 |
|  | 2 | 14 | 28.00 |
|  | 1 | 22 | 22.00 |
|  | 1 | 25 | 25.00 |
|  | 1 | 14 | 14.00 |
|  | 1 | 22 | 22.00 |
|  | 1 | 28 | 28.00 |
|  | 1 | 22 | 22.00 |
|  | 1 | 24 | 24.00 |
|  | 1 | 30 | 30.00 |
|  | 1 | 18 | 18.00 |
|  | 1 | 24 | 24.00 |
|  | 1 | 21 | 21.00 |
|  | 1 | 23 | 23.00 |
|  | 10 | 3 | 30.00 |
|  | 2 | 4 | 8.00 |
|  | 1 | 6 | 6.00 |
|  | 2 | 7 | 14.00 |
|  | 2 | 5 | 10.00 |
|  | 1 | 46 | 46.00 |
|  | 1 | 11 | 11.00 |
| Total |  |  | 637 |

## CAP_05 DRENAJES
Importe: 26029.87
Relación comercial: 000, 14722.4, 001, 0, 002, 004, 005

**00501001** ML ENCINTADO LÍNEA SIMPLE ADOQUÍN DE GRANITO 10X10X20
384 ML × 7.57 = 2906.88
ENCINTADO EFECTUADO CON UNA LINEA SIMPLE DE ADOQUIN GRANITICO DE 10x10x20 CON LAS CARAS ABUJARDADAS EXCEPTO LA DE ASIENTO, COLOCADO SOBRE HORMIGÓN HM-20/P/25/E, INCLUSO REJUNTADO, LLAGUEADO Y CURADO, MEDIDA LA UNIDAD TOTALMENTE TERMINADA

| Código | Ud | Descripción | Rendimiento | Precio |
|---|---|---|---|---|
| ADGRANITO | ud. | Adoquín de granito 20x10x10cm. | 0 | 0.45 |
| HM20 | m3 | Hormigón HM-20/P/25/E | 0 | 56.5 |
| 901 | h | Oficial | 0 | 14.5 |
| 0 | h | Peón | 0 | 14.5 |
| %0 | ud | Costes indirectos | 6 % |  |

Relación comercial: 000, 9.35, 001, 0, 002

| Medición | Uds. | Largo | Parcial |
|---|---|---|---|
| Paseo de los Plátanos | 4 | 96 | 384.00 |
| Total |  |  | 384 |

**00502003** ML. TUBERIA DE DIÁMETRO 315 MM. DE PVC PN-6
245 ML. × 40.27 = 9866.15
COLECTOR CIRCULAR DE PVC DE 315 MM DE DIÁMETRO COM JUNTA TÓRICA, MONOCAPA COLOR TEJA PN-6, SERIE SANEAMIENTO, INCLUSO APERTURA DE ZANJA, TRANSPORTE DE SOBRANTES A VERTEDERO, CAMA Y RECUBRIMIENTO DE ARENA (10 CM.) Y RELLENO DE ZANJA CON ZAHORRA NATURAL COMPACTADA. MEDIDA LA LONGITUD TERMINADA.

| Código | Ud | Descripción | Rendimiento | Precio |
|---|---|---|---|---|
| PVC315 | ml. | PVC TEJA PN-6 diám. 315 mm. (material; 29/09/2008) | 0 | 18.7 |
| ARENA | M3. | ARENA (material) | 0 | 9.35 |
| ZAH ART | m3 | Zahorra artificial | 0 | 6.7 |
| 901 | h | Oficial | 0 | 14.5 |
| 0 | h | Peón | 0 | 14.5 |
| 903 | h. | Retroexcavadora | 0 | 26.4 |
| 906 | h | Camión basculante | 0 | 26.95 |
| 908 | h. | Bandeja o rodillo vibrante (manual) | 0 | 5.5 |
| ENTIB | m2 | Entibación cuajada | 0 | 2.5 |
| %0 | ud | Costes indirectos | 6 % |  |

Relación comercial: 000, 0, 001, 002

| Medición | Uds. | Largo | Parcial |
|---|---|---|---|
|  | 1 | 65 | 65.00 |
|  | 5 | 20 | 100.00 |
|  | 1 | 40 | 40.00 |
|  | 4 | 10 | 40.00 |
| Total |  |  | 245 |

**00503001** ud. IMBORNAL SIFONICO DE FUNDICION
20 ud. × 287.53 = 5750.60
IMBORNAL SIFÓNICO DE FUNDICIÓN DÚCTIL SEGUN PLANO DE DETALLES, REVESTIDO DE PINTURA ASFALTICA, REJILLA DE BARROTES MODULADOS, PROVISTA DE FLECHA DE INDICACIÓN DE COLOCACIÓN, REJILLA ARRIBA O ABAJO, INCLUSO MANGUITO ADAPTADOR PARA EMPALME CON CANALIZACIONES DE PVC, P.P. DE TUBERIA DE PVC SERIE KE DE 25 CM., CONEXION A LA RED, APERTURA DE ZANJA, TRANSPORTE DE SOBRANTES A VERTEDERO, CAMA Y PROTECCIÓN DE LA TUBERÍA CON ARENA Y RELLENO DE ZANJA CON ZAHORRA COMPACTADA. MEDIDA LA UNIDAD TERMINADA.

| Código | Ud | Descripción | Rendimiento | Precio |
|---|---|---|---|---|
| IMB-FD | ud. | Imbornal sifónico de fundición (material; 16/10/2008) | 0 | 130 |
| PVC250 | ml. | PVC TEJA PN-6 diám. 250 mm. (material; 29/09/2008) | 0 | 12.03 |
| CODO | ud. | Codo PVC teja diám. 250 mm. (material; 30/09/2008) | 0 | 29.04 |
| ARENA | M3. | ARENA | 0 | 9.35 |
| ZAH ART | m3 | Zahorra artificial | 0 | 6.7 |
| 903 | h. | Retroexcavadora | 0 | 26.4 |
| 906 | h | Camión basculante | 0 | 26.95 |
| 908 | h. | Bandeja o rodillo vibrante (manual) | 0 | 5.5 |
| 901 | h | Oficial | 0 | 14.5 |
| 0 | h | Peón | 0 | 14.5 |
| %0 | ud | Costes indirectos | 6 % |  |

Relación comercial: 000, 319, 001, 0, 002

**00504001** Ud. POZO DE REGISTRO CIRCULAR DE 1,10 HASTA 3 M DE PROF.
12 Ud. × 375.52 = 4506.24
POZO DE REGISTRO CIRCULAR DE 1,10 DE DIAMETRO INTERIOR HASTA 3 M. DE PROFUNDIDAD, SOLERA Y ALZADOS DE HORMIGÓN HM-20/P/25/E DE 20 CM. DE ESPESOR, CERCO Y TAPA DE FUNDICION DE 60 CM. DIAMETRO INCLUSO CIERRE DE SEGURIDAD, TOTALMENTE TERMINADO.

| Código | Ud | Descripción | Rendimiento | Precio |
|---|---|---|---|---|
| HM20 | m3 | Hormigón HM-20/P/25/E | 0 | 56.5 |
| TPOZO60 | ud. | Tapa para pozo de saneam. ó abast. homologada (material; 25/09/2008) | 0 | 75 |
| PATE | ud. | Pate (material; 30/09/2008) | 0 | 2.5 |
| ZAH ART | m3 | Zahorra artificial | 0 | 6.7 |
| 901 | h | Oficial | 0 | 14.5 |
| 0 | h | Peón | 0 | 14.5 |
| 903 | h. | Retroexcavadora | 0 | 26.4 |
| 906 | h | Camión basculante | 0 | 26.95 |
| 908 | h. | Bandeja o rodillo vibrante (manual) | 0 | 5.5 |
| %0 | ud | Costes indirectos | 6 % |  |

Relación comercial: 000, 396, 001, 0, 002

**00808029** P.A PARTIDA ALZADA A JUSTIFICAR
15 P.A × 200 = 3000.00

| Medición | Uds. | Parcial |
|---|---|---|
| Conexión a red existente | 5 | 5.00 |
| Formación de reguera para riego de alcorques | 10 | 10.00 |
| Total |  | 15 |

## CAP_06 MURO Y CONEXIÓN EN PASEO DE LAS PALMAS
Importe: 88625.03
Relación comercial: 000, 77948.62, 001, 0, 002, 004, 005

**00101002** M3. DEMOLICION CON MARTILLO MONTADO SOBRE MAQUINARIA
276.63 M3. × 35.95 = 9944.849

| Medición | Uds. | Largo | Ancho | Alto | Parcial |
|---|---|---|---|---|---|
| Demol. de muros | 1 | 50 | 0.5 | 3.5 | 87.50 |
|  | 1 | 50 | 0.5 | 3 | 75.00 |
| Demol. solería | 1 | 25 | 3 | 0.17 | 12.75 |
|  | 1 | 16 | 4 | 0.17 | 10.88 |
|  | 1 | 15 | 2 | 0.17 | 5.10 |
|  | 1 | 10 | 1 | 0.17 | 1.70 |
|  | 1 | 40 | 1.5 | 0.17 | 10.20 |
| Demol. calzada | 1 | 15 | 4.5 | 0.2 | 13.50 |
|  | 1 | 50 | 6 | 0.2 | 60.00 |
| Total |  |  |  |  | 276.63 |

**00201004** M3. EXCAVACION APERT. CAJA CON MEDIOS MEC. CALLES ESP. DIFICULTAD
36.75 M3. × 9.09 = 334.058
EXCAVACION EN APERTURA DE CAJA POR MEDIOS MECANICOS CON TRANSPORTE DE PRODUCTOS A VERTEDERO, INCLUSO, RASANTEO Y COMPACTACION EN CALLES ESTRECHAS ESPECIAL DIFICULTAD POR REDES DE SERVICIOS CON ACOMETIDAS SEPARADAS NO MAS DE 8 M.

| Código | Ud | Descripción | Rendimiento | Precio |
|---|---|---|---|---|
| 901 | h | Oficial | 0 | 14.5 |
| 902 | h | Peón | 0 | 14.5 |
| 903 | h. | Retroexcavadora | 0 | 26.4 |
| 906 | h | Camión basculante | 0 | 26.95 |
| 909 | h. | Rulo vibratorio | 0 | 36.58 |
| %0 | ud | Costes indirectos | 6 % |  |

Relación comercial: 000, 10.12, 001, 0, 002

| Medición | Uds. | Largo | Ancho | Alto | Parcial |
|---|---|---|---|---|---|
|  | 1 | 15 | 4.5 | 0.1 | 6.75 |
|  | 1 | 50 | 6 | 0.1 | 30.00 |
| Total |  |  |  |  | 36.75 |

**00201009** M3. EXCAVACION DE TIERRAS EN ZANJA CON MEDIOS MEC. INCL. ENTIBACIÓN
196 M3. × 6.04 = 1183.840

| Medición | Uds. | Largo | Ancho | Alto | Parcial |
|---|---|---|---|---|---|
| Cimentación muros | 1 | 98 | 2 | 1 | 196.00 |
| Total |  |  |  |  | 196 |

**00301002** M3. ZAHORRA GRANULAR EN SUBBASE EXTEND. Y COMPACT. ESP. HASTA 20 CM
578.5 M3. × 11.15 = 6450.275

| Medición | Uds. | Largo | Ancho | Alto | Parcial |
|---|---|---|---|---|---|
| Relleno para muros | 1 | 17 | 2 | 3 | 102.00 |
|  | 1 | 10 | 2.5 | 3 | 75.00 |
|  | 1 | 35 | 3 | 3 | 315.00 |
| Base solería | 1 | 12 | 5 | 0.1 | 6.00 |
|  | 1 | 35 | 2 | 0.1 | 7.00 |
| Base calzada | 1 | 15 | 4.5 | 0.2 | 13.50 |
|  | 1 | 50 | 6 | 0.2 | 60.00 |
| Total |  |  |  |  | 578.5 |

**00302006** TM. AGLOMERADO ASFÁLTICO EN CALIENTE G-20 Ó S-20 EN CAPA INTERMEDIA
51.82 TM. × 37.24 = 1929.777
FABRICACIÓN Y PUESTA EN OBRA DE AGLOMERADO ASFÁLTICO EN CALIENTE TIPO G-20 Y S-20 EN CAPA INTERMEDIA, INCLUIDO RIEGO DE IMPRIMACIÓN Ó ADHERENCIA.

| Código | Ud | Descripción | Rendimiento | Precio |
|---|---|---|---|---|
| 901 | h | Oficial | 0 | 14.5 |
| 902 | h | Peón | 0 | 14.5 |
| 906 | h | Camión basculante | 0 | 26.95 |
| 911 | h. | Extendedora asfáltica cadenas (maquinaria; 02/10/2008) | 0 | 85 |
| 912 | h. | Rodillo vibrante autopropulsado 10Tn. (maquinaria; 02/10/2008) | 0 | 45 |
| 913 | h. | Compactador asfático neumático 12/22 Tn. (maquinaria; 02/10/2008) | 0 | 45 |
| MBC-20 | Tn. | MBC tipo G-20 ó S-20 i/ riego imprimación ó adherencia (material; 02/10/2008) | 0 | 32 |
| %0 | ud | Costes indirectos | 6 % |  |

Relación comercial: 000, 39, 001, 0, 002

| Medición | Uds. | Largo | Ancho | Alto | Parcial |
|---|---|---|---|---|---|
|  | 2.35 | 15 | 4.5 | 0.06 | 9.52 |
|  | 2.35 | 50 | 6 | 0.06 | 42.30 |
| Total |  |  |  |  | 51.82 |

**00302007** TM. AGLOMERADO ASFÁLTICO EN CALIENTE S-12 Ó D-12 EN CAPA DE RODADURA
36.75 TM. × 40.6 = 1492.050
FABRICACIÓN Y PUESTA EN OBRA DE AGLOMERADO ASFALTICO EN CALIENTE TIPO S-12 O D-12 EN CAPA DE RODADURA, INCLUSO RIEGO DE IMPRIMACIÓN O ADHERENCIA.

| Código | Ud | Descripción | Rendimiento | Precio |
|---|---|---|---|---|
| 901 | h | Oficial | 0 | 14.5 |
| 902 | h | Peón | 0 | 14.5 |
| 906 | h | Camión basculante | 0 | 26.95 |
| 911 | h. | Extendedora asfáltica cadenas | 0 | 85 |
| 912 | h. | Rodillo vibrante autopropulsado 10Tn. | 0 | 45 |
| 913 | h. | Compactador asfático neumático 12/22 Tn. | 0 | 45 |
| MBC-12 | Tn. | MBC tipo S-12 i/ riego de imprimación ó adherencia (material; 02/10/2008) | 0 | 35 |
| %0 | ud | Costes indirectos | 6 % |  |

Relación comercial: 000, 41, 001, 0, 002

| Medición | Uds. | Largo | Ancho | Alto | Parcial |
|---|---|---|---|---|---|
|  | 2.5 | 15 | 4.5 | 0.04 | 6.75 |
|  | 2.5 | 50 | 6 | 0.04 | 30.00 |
| Total |  |  |  |  | 36.75 |

**00401002** M3 HORMIGON HM-20/P/25/E
47.4 M3 × 59.53 = 2821.722

| Medición | Uds. | Largo | Ancho | Alto | Parcial |
|---|---|---|---|---|---|
|  | 1 | 40 | 2 | 0.1 | 8.00 |
|  | 1 | 18 | 4 | 0.1 | 7.20 |
|  | 1 | 7 | 4 | 0.1 | 2.80 |
|  | 1 | 35 | 2 | 0.1 | 7.00 |
|  | 1 | 15 | 2 | 0.1 | 3.00 |
|  | 1 | 18 | 3 | 0.1 | 5.40 |
|  | 1 | 40 | 3.5 | 0.1 | 14.00 |
| Total |  |  |  |  | 47.4 |

**00402001** ML. BORDILLO DE HORMIGON MOLDEADO 50X20X10 BORDE BISELADO
196 ML. × 7.67 = 1503.320
BORDILLO DE HORMIGON MOLDEADO DE 50x20x10 CMS. SOBRE BASE DE HORMIGON HM-15/P/25/E CON BORDE BISELADO.

| Código | Ud | Descripción | Rendimiento | Precio |
|---|---|---|---|---|
| BORD50X20X10 | ml. | Bordillo de horm. moldeado 50x20x10 cms. (material; 22/09/2008) | 0 | 2.7 |
| HM15 | m3 | Hormigón HM-15/P/25/E (material; 22/09/2008) | 0 | 49.95 |
| 901 | h | Oficial | 0 | 14.5 |
| 902 | h | Peón | 0 | 14.5 |
| %0 | ud | Costes indirectos | 6 % |  |

Relación comercial: 000, 6.88, 001, 0, 002, 004, 005

| Medición | Uds. | Largo | Parcial |
|---|---|---|---|
| Coronación de muros | 2 | 98 | 196.00 |
| Total |  |  | 196 |

**00403003** ML. BORDILLO GRANITICO RECTO DE 15X30 CM.
133 ML. × 22.22 = 2955.260
BORDILLO GRANITICO RECTO DE 15X30 CMS. MENOS TALUD DE 3 CMS. SOBRE BASE DE HORMIGON HM-15/P/25/E.

| Código | Ud | Descripción | Rendimiento | Precio |
|---|---|---|---|---|
| BGR15X30R | ml. | Bordillo de granito recto 15x30, talud 3 cms. (material; 25/09/2008) | 0 | 16.8 |
| HM15 | m3 | Hormigón HM-15/P/25/E | 0 | 49.95 |
| 901 | h | Oficial | 0 | 14.5 |
| 902 | h | Peón | 0 | 14.5 |
| %0 | ud | Costes indirectos | 6 % |  |

Relación comercial: 000, 24.2, 001, 0, 002

| Medición | Uds. | Largo | Parcial |
|---|---|---|---|
|  | 1 | 73 | 73.00 |
|  | 1 | 60 | 60.00 |
| Total |  |  | 133 |

**00403004** ML. BORDILLO GRANITICO CURVO DE 15X30 CM.
15.5 ML. × 28.42 = 440.510
BORDILLO GRANITICO CURVO DE 15X30 CMS. MENOS TALUD DE 3 CMS. SOBRE BASE DE HORMIGON HM-15/P/25/E.

| Código | Ud | Descripción | Rendimiento | Precio |
|---|---|---|---|---|
| BGR15X30C | ml. | Bordillo granito curvo 15x30 cms, talud de 3 cms. (material; 25/09/2008) | 0 | 22.5 |
| HM15 | m3 | Hormigón HM-15/P/25/E | 0 | 49.95 |
| 901 | h | Oficial | 0 | 14.5 |
| 902 | h | Peón | 0 | 14.5 |
| %0 | ud | Costes indirectos | 6 % |  |

Relación comercial: 000, 31.9, 001, 0, 002

| Medición | Uds. | Largo | Parcial |
|---|---|---|---|
|  | 1 | 7 | 7.00 |
|  | 2 | 4 | 8.00 |
|  | 1 | 0.5 | 0.50 |
| Total |  |  | 15.5 |

**00407003** M2. SOLADO DE ACERAS CON BALDOSAS HIDRAULICA IMITACIÓN PIZARRA
474 M2. × 14.79 = 7010.460
SOLADO DE ACERAS CON BALDOSAS HIDRAULICA TIPO RELIEVE IMITACION PIZARRA EN COLOR NEGRO DE 40X40 CM. O 30X30 Ó A DEFINIR POR LA D.F. CON CAPA DE RODADURA REALIZADA CON MORTERO DE CEMENTO FABRICADO CON ARIDO FINO DE SILICE, ASENTADAS CON MORTERO DE CEMENTO DOSIFICACION 300 KG. INCLUSO P/P DE CORTES Y DESPIECES, EN LECHADA Y LIMPIEZA Y LLAGUEADO Y LIMPIEZA DE SUPERFICIE.

| Código | Ud | Descripción | Rendimiento | Precio |
|---|---|---|---|---|
| HID-IMIT-PIZARRA | m2 | Baldosa hidráulica imitación pizarra (26/09/2008) | 0 | 8 |
| 901 | h | Oficial | 0 | 14.5 |
| 902 | h | Peón | 0 | 14.5 |
| MORT | m3 | Mortero 300 kgs. | 0 | 55 |
| %0 | ud | Costes indirectos | 6 % |  |

Relación comercial: 000, 18.15, 001, 0, 002

| Medición | Uds. | Largo | Ancho | Parcial |
|---|---|---|---|---|
|  | 1 | 40 | 2 | 80.00 |
|  | 1 | 18 | 4 | 72.00 |
|  | 1 | 7 | 4 | 28.00 |
|  | 1 | 35 | 2 | 70.00 |
|  | 1 | 15 | 2 | 30.00 |
|  | 1 | 18 | 3 | 54.00 |
|  | 1 | 40 | 3.5 | 140.00 |
| Total |  |  |  | 474 |

**00501002** ML. ENCINTADO DOBLE HILADA DE ADOQUÍN DE GRANITO
148.5 ML. × 10.82 = 1606.770
AGUA FORMADA POR DOBLE HILERA DE ADOQUIN GRANITICO DE DIMENSIONES UNIFORMES DE AL MENOS 10X10X20 DE LABRA MEDIA O FINA SOBRE BASE DE HORMIGON HM-15/P/25/E DE 15 CM. DE ESPESOR INCLUSO REJUNTADO CON LECHADA DE 600 KGS. DE CEMENTO.

| Código | Ud | Descripción | Rendimiento | Precio |
|---|---|---|---|---|
| ADGRANITO | ud. | Adoquín de granito 20x10x10cm. | 0 | 0.45 |
| HM20 | m3 | Hormigón HM-20/P/25/E | 0 | 56.5 |
| 901 | h | Oficial | 0 | 14.5 |
| 902 | h | Peón | 0 | 14.5 |
| %0 | ud | Costes indirectos | 6 % |  |

Relación comercial: 000, 11, 001, 0, 002

| Medición | Uds. | Largo | Parcial |
|---|---|---|---|
|  | 1 | 133 | 133.00 |
|  | 1 | 15.5 | 15.50 |
| Total |  |  | 148.5 |

| Código | Ud | Descripción | Cantidad | Precio | Importe |
|---|---|---|---|---|---|
| 00503001 | ud. | IMBORNAL SIFONICO DE FUNDICION | 5 | 287.53 | 1437.650 |

**00601001** M3. HORMIGON HA-25/P/25/E ( H<2,5 M)
196 M3. × 123.76 = 24256.960
HORMIGON HA-25/P/25/E COLOCADO EN ZAPATA Y ALZADO DE MUROS, PARA UNA ALTURA DE HASTA 2,50 M. INCLUIDO ENCOFRADO, VERTIDO, VIBRADO, DESENCOFRADO Y PARTE PROPORCIONAL DE ARMADURA A DEFINIR POR D.F.

| Código | Ud | Descripción | Rendimiento | Precio |
|---|---|---|---|---|
| ENCOF-2C | m2 | Encofrado en muros 2 caras (06/10/2008) | 0 | 6.5 |
| ACER | kg. | Acero corrugado B 500 S (material; 06/10/2008) | 0 | 0.65 |
| HM25 | m3 | Hormigón HM-25/P/25/E (material; 22/09/2008) | 0 | 60.5 |
| 901 | h | Oficial | 0 | 14.5 |
| 0 | h | Peón | 0 | 14.5 |
| %0 | ud | Costes indirectos | 6 % |  |

Relación comercial: 000, 122.85, 001, 0, 002

| Medición | Uds. | Largo | Ancho | Alto | Parcial |
|---|---|---|---|---|---|
| Cimentación de muros | 1 | 98 | 2 | 1 | 196.00 |
| Total |  |  |  |  | 196 |

**00601003** M3. HORMIGON HA-25/P/25/E (H>4,0 M.)
117.6 M3. × 148.35 = 17445.960
HORMIGON HA-25/P/25/E COLOCADO EN ZAPATAS Y ALZADOS DE MUROS PARA UNA ALTURA SUPERIOR A 4 M. INCLUSO ENCOFRADO, VERTIDO, VIBRADO, CURADO Y DESENCOFRADO.Y PARTE PROPORCIONAL DE ARMADURA SEGUN PLANOS

| Código | Ud | Descripción | Rendimiento | Precio |
|---|---|---|---|---|
| ENCOF-2C | m2 | Encofrado en muros 2 caras | 0 | 6.5 |
| ACER | kg. | Acero corrugado B 500 S | 0 | 0.65 |
| HM25 | m3 | Hormigón HM-25/P/25/E | 0 | 60.5 |
| 901 | h | Oficial | 0 | 14.5 |
| 902 | h | Peón | 0 | 14.5 |
| %0 | ud | Costes indirectos | 6 % |  |

Relación comercial: 000, 157.5, 001, 0, 002, 004, 005

| Medición | Uds. | Largo | Ancho | Alto | Parcial |
|---|---|---|---|---|---|
| Hormigón visto | 1 | 98 | 0.4 | 3 | 117.60 |
| Total |  |  |  |  | 117.6 |

**00701001** ml. MARCA VIAL 10 CMS. ACRÍLICA. (11/06/2012)
160 ml. × 0.37 = 59.200
Marca vial de 10 cm de ancho en pintura acrílica, realmente pintado, incluso premarcaje.

| Medición | Uds. | Largo | Parcial |
|---|---|---|---|
|  | 2 | 80 | 160.00 |
| Total |  |  | 160 |

**00701010** m2. PINTURA EN PASO DE PEATONES, ISLETAS, ETC. DOS COMPONENTES (11/06/2012)
12.5 m2. × 10.55 = 131.875
Pintura reflexiva termoplástica dos componentes en pavimento diferenciado (pasos de peatones, líneas de parada, isletas, flechas, bloqueos de cruces, zig-zag, etc.).
Relación comercial: 000, 9.68, 001, 0, 002

| Medición | Uds. | Largo | Ancho | Parcial |
|---|---|---|---|---|
|  | 0.5 | 5 | 5 | 12.50 |
| Total |  |  |  | 12.5 |

**00702010** ud. SEÑAL INFORMATIVA CUADRADA DE 600 MM DE LADO, DE ALUMINIO. (11/06/2012)
1 ud. × 89.36 = 89.360
Señal cuadrada de 600 mm de lado y cajón de 53 mm de profundidad, constituída por: perfil perimetral de aluminio extrusionado de 2 mm de espesor, placas frontal y trasera de aluminio de 1,5 mm y 2 mm respectivamente formando cajón cerrado. La placa trasera y el perfil perimetral tienen acabado lacado y la placa frontal irá rotulada con lámina reflectante de nivel I. Sistema de sujección constituído por pletina de acero inoxidable atornillada al poste y señal, sin utilizar en ningún caso abrazaderas.

**00702019** ml. POSTE PARA PARED DE ALUMINIO. (11/06/2012)
3.2 ml. × 55.53 = 177.696
Poste para pared de aluminio de diámetro 80x5 mm., lacado y con cuatro ranuras longitudinales que permiten el alojamiento de las pletinas de amarre de la señal. Consta de una pletina de anclaje a la pared, de un tramo horizontal de 40 cms y otro vertical de 80 cms solidarios entre sí por soldadura.

**00702021** UD. MONTAJE DE SEÑAL DE TRAFICO (11/06/2012)
1 UD. × 5.36 = 5.360
MONTAJE DE SEÑAL DE TRAFICO DE HASTA 900 MM. INCLUSO CARTELA EN SU CASO, COLOCADO CON FLEJE DE ACERO INOXIDABLE SOBRE ELEMENTOS COMO FAROLAS O SEMAFOROS.
Relación comercial: 000, 6.6, 001, 0, 002

**00703001** ml. BARANDILLA DE SEPARACION DE PEATONES Y CALZADA (11/06/2012)
20 ml. × 73.62 = 1472.400
BARANDILLA DE SEPARACION DE PEATONES Y CALZADA EN TRAMOS RECTOS Y CURVOS, CON PLETINAS DE 60X8 MM CON PASAMANOS DE 1/2 DIÁMETRO DE 60X5, SEGÚN PLANO DE DETALLES, ELABORADA EN TALLER Y AJUSTE Y FIJACIÓN EN OBRA, DOS CAPAS DE ANTIOXIDANTE Y UNA DE TERMINACIÓN EN COLOR A DEFINIR POR D.F. TOTALMENTE TERMINADA. I/ ESCUDO O DETALLE DE GRANADA.
Relación comercial: 000, 81.8, 001, 0, 002

**00802002** UD. PUESTA EN RASANTE DE ARQUETA 30-40 CM.
5 UD. × 13.84 = 69.200
PUESTA EN RASANTE DE REGISTRO DE DIAMETRO 30 A 40 CMS. O SIMILAR.

| Código | Ud | Descripción | Rendimiento | Precio |
|---|---|---|---|---|
| 902 | h | Peón | 0 | 14.5 |
| %0 | ud | Costes indirectos | 6 % |  |

Relación comercial: 000, 14.74, 001, 0, 002

**00802003** UD. PUESTA EN RASANTE DE REGISTRO 60-70 CM.
10 UD. × 27.67 = 276.700
PUESTA EN RASANTE DE REGISTRO GENERAL DE DIAMETRO 60 A 70 CMS. O SIMILAR.

| Código | Ud | Descripción | Rendimiento | Precio |
|---|---|---|---|---|
| 902 | h | Peón | 0 | 14.5 |
| %0 | ud | Costes indirectos | 6 % |  |

Relación comercial: 000, 36.74, 001, 0, 002

**00805005** M2 CERRAMIENTO PERIMETRAL ACERO LAMINADO EN FRIO (07/06/2010)
49 M2 × 82.240293883032 = 4029.774
DE CANCELA, FORMADA POR CERCO Y BASTIDOR DE HOJA CON TUBOS HUECOS DE ACERO LAMINADO EN FRIO DE 60X40X2 MM. Y BARROTES DE TUBOS DE 40X20X1 MM. SOLDADOS ENTRE SI, INLCLUSO PATILLAS PARA RECIBIDO, HERRAJES DE COLGAR Y SEGURIDAD, ARMADURA Y MANIVELA A DOS CARAS, ELABORADA EN TALLER Y AJUSTE Y FIJACIÓN EN OBRA, APERTURA Y TAPADO DE HUECOS PARA GARRAS CON MORTERO DE CEMENTO CEM II/A-P 32,5R Y ARENA DE RIO 1/4, TOTALMENTE COLOCADA.

| Medición | Uds. | Largo | Ancho | Parcial |
|---|---|---|---|---|
|  | 1 | 98 | 0.5 | 49.00 |
| Total |  |  |  | 49 |

**00808029** P.A PARTIDA ALZADA A JUSTIFICAR
7.5 P.A × 200 = 1500.000

| Medición | Uds. | Parcial |
|---|---|---|
| Conexión imbornales a red general | 2.5 | 2.50 |
| Señalización a definir por la D.F. | 5 | 5.00 |
| Total |  | 7.5 |

## CAP_08 VARIOS
Importe: 40185.43
Relación comercial: 000, 16332.29, 001, 0, 002, 004, 005

**00601001** M3. HORMIGON HA-25/P/25/E ( H<2,5 M)
51.3 M3. × 123.76 = 6348.89

| Medición | Uds. | Largo | Ancho | Alto | Parcial |
|---|---|---|---|---|---|
| Cimentación muretes: |  |  |  |  |  |
| Muro interior (hacia Molino) | 1 | 27 | 0.4 | 0.5 | 5.40 |
| Muro exterior (Cuesta de los Molinos) | 1 | 18 | 0.4 | 0.5 | 3.60 |
| Rampa de bajada | 1 | 15 | 0.4 | 0.5 | 3.00 |
| Finales de rampa | 3 | 3 | 0.4 | 0.5 | 1.80 |
|  | 1 | 4 | 0.4 | 0.5 | 0.80 |
|  | 1 | 5 | 0.4 | 0.5 | 1.00 |
| Muretes (hormigón visto): |  |  |  |  |  |
| Muro Cuesta Escoriaza - Cuesta Palmas | 1 | 18 | 0.2 | 2 | 7.20 |
|  | 1 | 27 | 0.2 | 2 | 10.80 |
| Muro interior (hacia Molino) | 1 | 27 | 0.2 | 1.5 | 8.10 |
| Rampa de bajada | 1 | 15 | 0.4 | 1 | 6.00 |
| Finales de rampa | 3 | 3 | 0.4 | 0.5 | 1.80 |
|  | 1 | 4 | 0.4 | 0.5 | 0.80 |
|  | 1 | 5 | 0.4 | 0.5 | 1.00 |
| Total |  |  |  |  | 51.3 |

**00601026** M2 REVESTIMIENTO DE PARAMENTOS VERTICALES CON MORTERO MONOCAPA
160 M2 × 16.88 = 2700.80
REVESTIMIENTO DE PARAMENTOS VERTICALES CON MORTERO MONOCAPA IMPERMEABLE DE ENFOSCADO EN COLOR GRIS KATROL DE CEMARKSA Ó SIMILAR, APLICADO A LLANA, REGLEADO Y FRATASADO, CON UN ESPESOR DE 10-15 MM, APLICADO DIRECTAMENTE SOBRE FÁBRICA DE LADRILLO, HORMIGÓN, FÁBRICA DE BLOQUES, ETC, INCLUSO P.P. DE MEDIOS AUXILIARES S/NTE-RPR-9, TOTALMENTE TERMINADO

| Código | Ud | Descripción | Rendimiento | Precio |
|---|---|---|---|---|
| MORT | m3 | Mortero 300 kgs. | 0 | 55 |
| 901 | h | Oficial | 0 | 14.5 |
| 0 | h | Peón | 0 | 14.5 |
| %0 | ud | Costes indirectos | 6 % |  |

Relación comercial: 000, 18, 001, 0, 002, 004, 005

| Medición | Uds. | Largo | Alto | Parcial |
|---|---|---|---|---|
| Muro perimetral | 1 | 80 | 2 | 160.00 |
| Total |  |  |  | 160 |

**00601030** M2. MALLAZO ELECTROSOLDADO DE 150X150X6
44 M2. × 1.84 = 80.96
MALLAZO ELECTROSOLDADO DE 150X150X6 MM. COLOCADO.

| Código | Ud | Descripción | Rendimiento | Precio |
|---|---|---|---|---|
| MALL15X15X6 | m2 | Mallazo electrosoldado 150x150x6 | 0 | 1.5 |
| 901 | h | Oficial | 0 | 14.5 |
| 0 | h | Peón | 0 | 14.5 |
| %0 | ud | Costes indirectos | 6 % |  |

Relación comercial: 000, 1.82, 001, 0, 002

| Medición | Uds. | Largo | Parcial |
|---|---|---|---|
| Formación peldaños | 1 | 44 | 44.00 |
| Total |  |  | 44 |

**00803001** UD. BANCO DE MADERA MODELO NEOBARCINO
25 UD. × 210.39 = 5259.75
BANCO DE MADERA MODELO NEOBARCINO Ó SIMILAR DE 1,80 M. DE LARGO CON MADERA TRATADA PARA INTERPERIE, APOYABRAZOS Y PIE DE FUNDICIÓN DÚCTIL DE COLOR NEGRO, COLOCADO EN OBRA, INCLUSO ANCLAJE AL PAVIMENTO CON TACOS TIPO HILTI.

| Código | Ud | Descripción | Rendimiento | Precio |
|---|---|---|---|---|
| NEOBAR | ud. | Banco mod. Neobarcino ó similar (material; 30/09/2008) | 0 | 200 |
| 901 | h | Oficial | 0 | 14.5 |
| 0 | h | Peón | 0 | 14.5 |
| 906 | h | Camión basculante | 0 | 26.95 |
| %0 | ud | Costes indirectos | 6 % |  |

Relación comercial: 000, 230, 001, 0, 002

**00803004** UD. PAPELERA METALICA 60 L.
15 UD. × 65.03 = 975.45
PAPELERA METALICA HOMOLOGADA POR EL EXCMO. AYUNTAMIENTO DE GRANADA 60 L., CON PINTURA DE MINIO.

| Código | Ud | Descripción | Rendimiento | Precio |
|---|---|---|---|---|
| PAP60L. | UD. | Papelera metálica Aytmo. Granada 60 l. (material; 30/09/2008) | 0 | 55 |
| 901 | h | Oficial | 0 | 14.5 |
| 0 | h | Peón | 0 | 14.5 |
| 906 | h | Camión basculante | 0 | 26.95 |
| %0 | ud | Costes indirectos | 6 % |  |

Relación comercial: 000, 88, 001, 0, 002

**00803015** ud. FUENTE BEBEDERO CON DOS VASOS
2 ud. × 1354.39 = 2708.78
FUENTE BEBEDERO DE FUNDICIÓN CON DOS VASOS, ADAPTADA PARA MINUSVÁLIDOS CUMPLIENDO ORDENANZA PARA LA ACCESIBILIDAD Y ELIMINACIÓN DE BARRERAS ARQUITECTÓNICAS, LACADA AL HORNO, CON ANAGRAMA Y ESCUDO DEL EXCMO. AYUNTAMIENTO DE GRANADA, DE LA CASA COMBELLER (GFF-02) Ó SIMILAR, Ó A DEFINIR POR LA DIRECCIÓN FACULTATIVA, INCLUSO ACOMETIDA A LA RED GENERAL DE ABASTECIMIENTO Y CONEXIÓN DE DESAGÜE A RED GENERAL DE SANEAMIENTO.

| Código | Ud | Descripción | Rendimiento | Precio | Importe |
|---|---|---|---|---|---|
| FUENT-2V | ud. | Fuente bebedero 2 vasos (material; 22/10/2008) | 1 | 1015 | 1015.00 |
| PVC200 | ml. | PVC TEJA PN-6 diám. 200 mm. (material; 29/09/2008) | 6 | 7.6 | 45.60 |
| HM20 | m3 | Hormigón HM-20/P/25/E | 0.24 | 56.5 | 13.56 |
| TACOMET40 | ud. | Tapa de fundición 40x40 ó similar (material; 25/09/2008) | 1 | 20 | 20.00 |
| COLL150 | ud. | Collarín 150/200 salida 32mm. (material; 22/10/2008) | 1 | 36 | 36.00 |
| RM32 | ud. | Enlace rosca-macho 32mm. (material; 22/10/2008) | 1 | 7.5 | 7.50 |
| PE16 | ml. | PE 32 mm 16 atm. (material; 22/10/2008) | 6 | 1.1 | 6.60 |
| VALV32 | ud. | Válvula 32mm. (material; 22/10/2008) | 1 | 45 | 45.00 |
| PESPEC | ud. | Piezas especiales (material; 22/10/2008) | 1 | 20 | 20.00 |
| 903 | h. | Retroexcavadora | 0.25 | 26.4 | 6.60 |
| 906 | h | Camión basculante | 0.1 | 26.95 | 2.70 |
| 907 | h. | Dumper (sin maquinista) | 0.25 | 4.68 | 1.17 |
| 901 | h | Oficial | 2 | 14.5 | 29.00 |
| 0 | h | Peón | 2 | 14.5 | 29.00 |
| %0 | ud | Costes indirectos | 6 % | 1277.73 | 76.66 |
|  |  | Total |  |  | 1354.39 |

**00804035** ud. COLUMPIO - Muelle (15/09/2010)
2 ud. × 550 = 1100.00
Balancín - muelle de una plaza, realizado con materiales de las siguientes características:
- Paneles: de madera laminada y contrachapada tratada en autoclave.
- Pintura: Esmalte de poliuretano exento de plomo y resistente en exteriores y a la meteorización.
- Piezas de plástico: Polietileno, polipropileno, poliamida ó PVC.
- Piezas metálicas en acero zincado, galvanizado ó inoxidable ó aluminio anodizado.
- Tornillería en acero.
Cumpliendo toda la normativa aplicable. Tipo de cimentación dependiendo del suelo (blando ó duro). Incluso certificado de Conformidad de Área de Juegos por empresa homologada, según Normas 147103 y UNE-EN 1176-1. Previa aprobación por parte de la Dirección Facultativa. Medida la unidad totalmente puesta en obra con todos los medios y materiales necesarios.

**00804036** ud. COLUMPIO - Balancín 2 plazas (15/09/2010)
1 ud. × 785 = 785.00
Balancín de dos plazas, realizado con materiales de las siguientes características:
- Paneles: de madera laminada y contrachapada tratada en autoclave.
- Pintura: Esmalte de poliuretano exento de plomo y resistente en exteriores y a la meteorización.
- Piezas de plástico: Polietileno, polipropileno, poliamida ó PVC.
- Piezas metálicas en acero ó aluminio anodizado.
- Tornillería en acero.
Cumpliendo toda la normativa aplicable. Tipo de cimentación dependiendo del suelo (blando ó duro). Incluso certificado de Conformidad de Área de Juegos por empresa homologada, según Normas 147103 y UNE-EN 1176-1. Previa aprobación por parte de la Dirección Facultativa. Medida la unidad totalmente puesta en obra, con todos los medios y materiales necesarios.

**00804037** ud. COLUMPIO - Tobogán (15/09/2010)
1 ud. × 1450 = 1450.00
Tobogán, realizado con materiales de las siguientes características:
- Paneles: de madera laminada y contrachapada tratada en autoclave.
- Pintura: Esmalte de poliuretano exento de plomo y resistente en exteriores y a la meteorización.
- Piezas de plástico: Polietileno, polipropileno, poliamida ó PVC.
- Piezas metálicas en acero ó aluminio anodizado.
- Tornillería en acero.
Altura máxima 2,2 m. Modelo previa aprobación por parte de la Dirección Facultativa. Cumpliendo toda la normativa aplicable. Tipo de cimentación dependiendo del suelo (blando ó duro). Incluso certificado de Conformidad de Área de Juegos por empresa homologada, según Normas 147103 y UNE-EN 1176-1. Medida la unidad totalmente puesta en obra, con todos los medios y materiales necesarios.

**00804038** ud. COLUMPIO - 2 Asientos (15/09/2010)
1 ud. × 1350 = 1350.00
Columpio de dos asientos, realizado con materiales de las siguientes características:
- Paneles: de madera laminada y contrachapada tratada en autoclave.
- Pintura: Esmalte de poliuretano exento de plomo y resistente en exteriores y a la meteorización.
- Piezas de plástico: Polietileno, polipropileno, poliamida ó PVC.
- Piezas metálicas en acero ó aluminio anodizado.
- Tornillería en acero.
Cumpliendo toda la normativa aplicable. Tipo de cimentación dependiendo del suelo (blando ó duro). Incluso certificado de Conformidad de Área de Juegos por empresa homologada, según Normas 147103 y UNE-EN 1176-1. Previa aprobación por parte de la Dirección Facultativa. Medida la unidad totalmente puesta en obra, con todos los medios y materiales necesarios.

**00804039** m2. PAVIMENTO DE CAUCHO CONTINUO (22/09/2011)
165 m2. × 65 = 10725.00
Pavimento de caucho continuo con dibujos, para altura máxima de caída de 2,50 m., de diseño y colores a elegir por la Dirección Facultativa, incluso gama de azules. Medida la superficie totalmente terminada.

| Medición | Uds. | Largo | Ancho | Parcial |
|---|---|---|---|---|
| Zona de juegos | 1 | 15 | 11 | 165.00 |
| Total |  |  |  | 165 |

**00805005** M2 CERRAMIENTO PERIMETRAL ACERO LAMINADO EN FRIO
45 M2 × 82.240293883032 = 3700.81

| Medición | Uds. | Largo | Ancho | Parcial |
|---|---|---|---|---|
| Rejas en Cuesta las Palmas y Escoriaza | 6 | 1.5 | 1.5 | 13.50 |
| Puerta de entrada | 1 | 3 | 3 | 9.00 |
| Muro interior (Molino) | 1 | 15 | 1.5 | 22.50 |
| Total |  |  |  | 45 |

**00808029** P.A PARTIDA ALZADA A JUSTIFICAR
15 P.A × 200 = 3000.00

| Medición | Uds. | Largo | Parcial |
|---|---|---|---|
| Adecuación de muros | 1 | 7.5 | 7.50 |
| Restauración de Garita (según indicaciones de la D.F.) | 1 | 7.5 | 7.50 |
| Total |  |  | 15 |

## CAP_09 JARDINERIA (24/11/2006)
Importe: 50136.55
Relación comercial: 000, 31453.87, 001, 0, 002

### CAP.9.1 PLANTACIONES (24/11/2006)
Importe: 41163.64
Relación comercial: 000, 26628.99, 001, 0, 002

**01003002** M3. Excavación suelos inapropiados plantación, hasta 1 m (24/11/2006)
705 M3. × 5.88 = 4145.40
M3 de excavación en suelos de consistencia media inapropiados para plantación, hasta en 1 m. de profundidad. Realizado con retroexcavadora. Incluido transporte a vertedero del material extraido
Relación comercial: 000, 5.88, 001, 0, 002

| Medición | Uds. | Parcial |
|---|---|---|
| Alcorques | 10 | 10.00 |
| Jard 1 | 20 | 20.00 |
| Jard 2 | 27 | 27.00 |
| Jard 3 | 34 | 34.00 |
| Jard 4 | 22 | 22.00 |
| Jard 5 | 53 | 53.00 |
| Jard 6 | 17 | 17.00 |
| Jard 7 | 27 | 27.00 |
| Jard 8 | 42 | 42.00 |
| Jard 9 | 43 | 43.00 |
| Jard 10 | 60 | 60.00 |
| Jard 11 | 350 | 350.00 |
| Total |  | 705 |

**01001001** M3. Tierra vegetal (24/11/2006)
695 M3. × 8.93 = 6206.35
Suministro, distribución y extendido de tierra vegetal procedente de excavacion de la capa fértil superficial ( hasta 50 cm. ) de suelos aluviales en cultivo. Realizado con medios mecanicos y refino manual.
Relación comercial: 000, 8.93, 001, 0, 002

| Medición | Uds. | Parcial |
|---|---|---|
| Jard 1 | 20 | 20.00 |
| Jard 2 | 27 | 27.00 |
| Jard 3 | 34 | 34.00 |
| Jard 4 | 22 | 22.00 |
| Jard 5 | 53 | 53.00 |
| Jard 6 | 17 | 17.00 |
| Jard 7 | 27 | 27.00 |
| Jard 8 | 42 | 42.00 |
| Jard 9 | 43 | 43.00 |
| Jard 10 | 60 | 60.00 |
| Jard 11 | 350 | 350.00 |
| Total |  | 695 |

**01001006** M3. Suministro arena de río (22/03/2011)
695 M3. × 16.2 = 11259.00
m3 de suministro y distribucion de arena de rio silicea, labada y cribada, de granulometria comprendida entre 0,5 y 5 mm.
Relación comercial: 000, 7.48, 001, 0, 002

| Medición | Uds. | Parcial |
|---|---|---|
| 6 Kg/m² |  |  |
| Jard 1 | 20 | 20.00 |
| Jard 2 | 27 | 27.00 |
| Jard 3 | 34 | 34.00 |
| Jard 4 | 22 | 22.00 |
| Jard 5 | 53 | 53.00 |
| Jard 6 | 17 | 17.00 |
| Jard 7 | 27 | 27.00 |
| Jard 8 | 42 | 42.00 |
| Jard 9 | 43 | 43.00 |
| Jard 10 | 60 | 60.00 |
| Jard 11 | 350 | 350.00 |
| Total |  | 695 |

**01001005** M3. Suministro de estiercol (22/03/2011)
34.75 M3. × 26 = 903.50
m3 de suministro, distribucion y extendido de estiercol, segun caracteristicas descritas en Pliego de Condiciones de plantacion, en espesores de 8 a 12 cm. Efectuado manualmente.
Relación comercial: 000, 60.17, 001, 0, 002

| Medición | Uds. | Largo | Parcial |
|---|---|---|---|
| 5 cm /m² |  |  |  |
| Jard 1 | 20 | 0.05 | 1.00 |
| Jard 2 | 27 | 0.05 | 1.35 |
| Jard 3 | 34 | 0.05 | 1.70 |
| Jard 4 | 22 | 0.05 | 1.10 |
| Jard 5 | 53 | 0.05 | 2.65 |
| Jard 6 | 17 | 0.05 | 0.85 |
| Jard 7 | 27 | 0.05 | 1.35 |
| Jard 8 | 42 | 0.05 | 2.10 |
| Jard 9 | 43 | 0.05 | 2.15 |
| Jard 10 | 60 | 0.05 | 3.00 |
| Jard 11 | 350 | 0.05 | 17.50 |
| Total |  |  | 34.75 |

**01002005** m2 Cava superficies ajardinadas con motocultor (24/11/2006)
695 m2 × 0.23 = 159.85
M2 de cava de superficies ajardinadas con motocultor, en 20 cm. de profundidad. Incluido el rastrillado y despedregado posterior.
Relación comercial: 000, 0.23, 001, 0, 002

| Medición | Uds. | Parcial |
|---|---|---|
| Jard 1 | 20 | 20.00 |
| Jard 2 | 27 | 27.00 |
| Jard 3 | 34 | 34.00 |
| Jard 4 | 22 | 22.00 |
| Jard 5 | 53 | 53.00 |
| Jard 6 | 17 | 17.00 |
| Jard 7 | 27 | 27.00 |
| Jard 8 | 42 | 42.00 |
| Jard 9 | 43 | 43.00 |
| Jard 10 | 60 | 60.00 |
| Jard 11 | 350 | 350.00 |
| Total |  | 695 |

**01001002** M3. Mezcla 70% tierra vegetal, 30 % arena y abono orgánico (24/11/2006)
20 M3. × 16.5 = 330.00
Suministro, distribución y extendido de sustrato compuesto por mezcla del 70% de tierra vegetal procedente de excavacion de la capa fertil superficial ( hasta 50 cm. ) de suelos aluviales en cultivo, 30% de arena de rio lavada ( silicea de granulometria entre 0,5 y 5 mm. ) y 1,5 Kg. de abono organico ( de dosificacion 0,5 Kg/m2 ).
Relación comercial: 000, 16.5, 001, 0, 002

| Medición | Uds. | Parcial |
|---|---|---|
| Alcorques | 20 | 20.00 |
| Total |  | 20 |

**01102056** Ud Cupressus sempervirens v. pyramidalis h. 150-200 (15/02/2010)
12 Ud × 15 = 180.00
Ud Cupressus sempervirens v. pyramidalis, altura 150-200 cm

| Medición | Uds. | Parcial |
|---|---|---|
| Tapia junto molino | 12 | 12.00 |
| Total |  | 12 |

**01106171** Ud Salvia microphylla (06/06/2011)
40 Ud × 1.62 = 64.80
Ud Salvia microphylla, h 20-40 servida en contenedor de 3 litros

| Medición | Uds. | Parcial |
|---|---|---|
| Tapia cipreses junto molino | 40 | 40.00 |
| Total |  | 40 |

**01104212** Ud Alnus glutinosa, per. 1 m 10-12 cm, contenedor 50 l (14/03/2011)
3 Ud × 55 = 165.00
Suministro y plantación de Alnus glutinosa perímetro a 1 m 10-12 cm, servido en contenedor de 50 l. Incluye riego de 150 l postplantación.

**01104214** Ud Alnus glutinosa, per. 1 m 16-18 cm, contenedor 50 l (14/03/2011)
3 Ud × 75 = 225.00
Suministro y plantación de Alnus glutinosa perímetro a 1 m 16-18 cm, servido en contenedor de 50 l. Incluye riego de 150 l postplantación.

**01104371** Ud Betula alba per. 1 m 12-14 cm, contenedor 50 l (14/03/2011)
2 Ud × 66.45 = 132.90

**01104373** Ud Betula alba per. 1 m 16-18 cm, contendor 50 l (14/03/2011)
1 Ud × 92 = 92.00

**01104192** Ud Amygdalus communis per. 1 m de 12-14 cm, contenedor (14/03/2011)
15 Ud × 72 = 1080.00
Suministro y plantación de Amygdalus communis, perímetro a 1 m de 12-14 cm, servida en contenedor. Incluye primer riego postplantación de 150 l

**01104310** Ud. Cinnamomum camphora, per 1 m. 10-12 cm. y h. 175/200 cm. (20/11/2008)
9 Ud. × 95.4 = 858.60
Ud. Cinnamomum camphora, per 1 m. 10-12 cm. y h. 175/200 cm., contenedor 50 l.
Relación comercial: 000, 106, 001, 0, 002

**01103087** Ud Tilia cordata, per 1 m 12-14 cm, contenedor (07/06/2011)
6 Ud × 70 = 420.00

| Medición | Uds. | Parcial |
|---|---|---|
| Jardinera 11 | 5 | 5.00 |
| Zona juegos | 1 | 1.00 |
| Total |  | 6 |

**01103023** Ud. Populus nigra v. "italica", per. 1m. 10-12 cm., r.d. (03/11/2008)
5 Ud. × 16.2 = 81.00
Ud. de Populus nigra v. "italica", , per. 1m. 10-12 cm., r.d.
Relación comercial: 000, 18, 001, 0, 002

**01103182** Ud Liriodendron tulipifera, per. 1 m 12-14 cm, contenedor (15/03/2011)
5 Ud × 65 = 325.00

**01103038** Ud Fraxinus excelsior, per. 1 m 14-16 cm, contenedor (15/03/2011)
1 Ud × 73 = 73.00
Suministro y plantación de Fraxinus excelsior, perímetro a 1 m 14-16 cm, servida en contenedor. Incluye primer riego postplantación de 150 l

**01103036A** Ud Fraxinus ornus, per. 1m 12-14 cm, contenedor (15/03/2011)
1 Ud × 55 = 55.00
Suministro y plantación de Fraxinus ornus, perímetro a 1 m 14-16 cm, servida en contenedor. Incluye primer riego postplantación de 150 l

**01104015** Ud Acer saccharinum per 1 m. 12-14, cepellón (02/06/2011)
2 Ud × 55 = 110.00
Ud.Acer saccharinum perímetro a 1 metro 12-14, servido en cepellón. Incluye riego postplantación.

**01104013** Ud Acer campestre, per. 1 m 12-14 cm, cepellón (31/03/2011)
2 Ud × 35 = 70.00
Ud. de suministro y plantación de Acer campestre, per. 1m. 12-14 cm, cepellón.

**01104365** Ud Crataegus monogyna, per. 1 m 12-14 cm, contenedor (09/10/2009)
3 Ud × 97 = 291.00
Suministro de ejemplar de Crataegus monogyna, per. 1 m 12-14 cm, planta en contenedor .

**01104120** Ud. Citrus aurantium, per. 1m. 10-12 cm. y h 250/300 cm., cont. 25 l (19/11/2008)
4 Ud. × 113.4 = 453.60
Ud. de Citrus aurantium, per. 1m. 10-12 cm. y h 250/300 cm., contenedor 25 l.
Relación comercial: 000, 126, 001, 0, 002

**01104281** Ud Pyrus calleryana, per. 1 m 10-12 cm, cepellón (03/06/2011)
1 Ud × 86 = 86.00

**01105290** Ud. Cornus sanguinea, h. 60-80 cm. (20/11/2008)
44 Ud. × 6.75 = 297.00
Ud. de Cornus mas, h. 60/80 cm., contenedor 5 l.
Relación comercial: 000, 7.5, 001, 0, 002

**01105465** Ud Ruscus aculeatus, h 30-40 cm contenedor 1,5 L (06/06/2011)
15 Ud × 4.5 = 67.50
Ud Ruscus aculeatus altura 30-40 cm servido en contenedor de 1,5 litros.

**01106011** Ud Coronilla valentina, ssp. galuca, h. 50 a 60 cm., (20/11/2008)
7 Ud × 7 = 49.00
Coronilla valentina, ssp. galuca, con una altura de 50 a 60 cm., cultivado en contenedor de 7 litros

**01108010** Ud. Acanthus mollis, h. 20-30 cm. (20/11/2008)
62 Ud. × 1.89 = 117.18
Ud. de Acanthus mollis, h. 20-30 cm., contenedor 2 l.
Relación comercial: 000, 2.1, 001, 0, 002

**01108100** Ud Agapanthus umbellatus, h. 20-30 cm., contenedor 3 l. (20/11/2008)
94 Ud × 6.75 = 634.50
UD. AGAPANTHUS UMBELLATUS, H. 20-30 CM., contenedor 3 l.
Relación comercial: 000, 7.5, 001, 0, 002

**01107100** Ud Smilax aspera, h 50-60 cm, contenedor 3 L (06/06/2011)
60 Ud × 5 = 300.00

| Medición | Uds. | Parcial |
|---|---|---|
| 2 ud / m² | 60 | 60.00 |
| Total |  | 60 |

**01104071** Ud. Prunus laurocerassus, h. 80-100 cm., contenedor 3 l. (19/11/2008)
3 Ud. × 8.1 = 24.30
Ud. de Prunus laurocerassus, h. 80-100 cm., contenedor 3 l.
Relación comercial: 000, 9, 001, 0, 002

**01104061** Ud. Photinia serrulata, h. 100/125 cm., contenedor 15 l. (19/11/2008)
1 Ud. × 22.32 = 22.32
Ud. de Photinia serrulata "red robin", h. 100/125 cm., contenedor 15 l.
Relación comercial: 000, 24.8, 001, 0, 002

**01105120** Ud. Philadelphus coronarius, h. 80-100 cm (20/11/2008)
1 Ud. × 6.75 = 6.75
Ud. de Philadelphus coronarius, h. 80-100 cm., contenedor 7 l.
Relación comercial: 000, 7.5, 001, 0, 002

**01105464** Ud Euryops chrysanthemoides h. 80-100 cm C-3L (09/02/2011)
2 Ud × 4.5 = 9.00
Ud Suministro y plantación Euryops chrysanthemoides altura 80-100 cm en contenedor de 3 litros

**01106220** Ud Solanum rantonetti, h. 80 a 100 cm. (20/11/2008)
1 Ud × 8.1 = 8.10
Solanum rantonetti, con una altura de 80 a 100 cm., cultivado en contenedor de 3 litros.

**01105190** Ud. Berberis thumbergii atropurpurea, h. 30-40 cm (20/11/2008)
1 Ud. × 3.15 = 3.15
Ud. de Berberis thumbergii "atropurpurea", h. 30-40 cm., contenedor 1 l.
Relación comercial: 000, 3.5, 001, 0, 002

**01105004** Ud Euonymus japonicus "aeromarginata", contenedor 3 l (06/06/2011)
1 Ud × 5 = 5.00
Ud Euonymus japonicus "aeromarginata", h 40-60 cm servida en contenedor de 3 litros.

**01105031** Ud. Viburnum tinus, h. 40-50 cm., contenedor 5 l. (20/11/2008)
1 Ud. × 8.1 = 8.10
Ud. de Viburnum tinus, h. 40-50 cm., contenedor 5 l.
Relación comercial: 000, 9, 001, 0, 002

**01104040** Ud. Prunus cerasifera, v. pissardi, arbustiva, cepellón (19/11/2008)
1 Ud. × 45.9 = 45.90
Prunus cerasifera, v. pissardi, porte arbustivo con perímetro a 1 m. de 10 a 12 cm. en cepellón
Relación comercial: 000, 51, 001, 0, 002

**01108030** Ud. Iris germanica, contenedor 1 l. (20/11/2008)
70 Ud. × 1.35 = 94.50
Ud. Iris germanica, contenedor 1 l.
Relación comercial: 000, 1.5, 001, 0, 002

**01106170** Ud. Salvia Officinalis, h. 15/20 cm. (20/11/2008)
273 Ud. × 1.62 = 442.26
Ud. Salvia officinalis, h. 15/20 cm., contenedor 1 l.
Relación comercial: 000, 1.8, 001, 0, 002

| Medición | Uds. | Largo | Parcial |
|---|---|---|---|
|  | 3 |  | 3.00 |
| Jardinera 9 (6 plantas /m) | 45 | 6 | 270.00 |
| Total |  |  | 273 |

**01109170** Ud. Phornium tenax, h. 60-80 cm. (21/11/2008)
1 Ud. × 27 = 27.00
Ud. de Phornium tenax, h. 60-80 cm., contenedor de 15 l.
Relación comercial: 000, 30, 001, 0, 002

**01105460** Ud Nandina domestica, h 30-40 cm (11/12/2009)
3 Ud × 8.4 = 25.20
Ud de Nandina domestica, h 30-40 cm en contenedor de 5 l

**01105462B** Ud Corylus maxima "purpurea", contenedor 35 L (06/06/2011)
1 Ud × 40 = 40.00
Ud Corylus maxima "Purpurea", h 100-125 cm servida en contenedor de 35 litros

**01107110** Ud Handerbergia violacea, h 40-60, contenedor 3 L (06/06/2011)
90 Ud × 5.25 = 472.50

| Medición | Uds. | Parcial |
|---|---|---|
| Jardinera 6 | 90 | 90.00 |
| Total |  | 90 |

**01106226** Ud Ajuga reptans h 30-50 contenedor 3 L (06/06/2011)
135 Ud × 3.9 = 526.50
Ud Ajuga reptans h 30-50 cm servida en contenedor de 3 litros

| Medición | Uds. | Parcial |
|---|---|---|
| Jardinera 7 | 135 | 135.00 |
| Total |  | 135 |

**01106060** Ud. Lavandula angustifolia, h. 15-20 cm. (20/11/2008)
270 Ud. × 1.62 = 437.40
Ud. de Lavandula angustifolia, h. 15-20 cm., contenedor 1 l.
Relación comercial: 000, 1.8, 001, 0, 002

| Medición | Uds. | Largo | Parcial |
|---|---|---|---|
| Jardinera 8 (6 plantas / m) | 45 | 6 | 270.00 |
| Total |  |  | 270 |

**01106222** Ud Perovskia atriplicifolia (08/02/2011)
248 Ud × 3.8 = 942.40
Ud Suministro y plantación de Perovskia atriplicifolia h 30-50 cm en contenedor de 3 litros.

| Medición | Uds. | Largo | Parcial |
|---|---|---|---|
| Jardinera 10 | 62 | 4 | 248.00 |
| Total |  |  | 248 |

**01106002** Ud Rosmarinus officinalis postratus (10/12/2009)
231 Ud × 1.9 = 438.90
Ud Rosmarinus officinalis postratus en contenedor de 3 l

| Medición | Uds. | Largo | Parcial |
|---|---|---|---|
| 7 plantas/m² |  |  |  |
| Jardinera 1 | 6 | 7 | 42.00 |
| Jardinera 2 | 4 | 7 | 28.00 |
| Jardinera 3 | 8 | 7 | 56.00 |
| Jardinera 4 | 4 | 7 | 28.00 |
| Jardinera 5 | 11 | 7 | 77.00 |
| Total |  |  | 231 |

**01106225** Ud Pennisetum orientale C-2 L (08/02/2011)
287 Ud × 2.1 = 602.70
Ud Suministro y plantación de Pennisetum orientale en contenedor 2 litros

| Medición | Uds. | Largo | Parcial |
|---|---|---|---|
| 7 plantas/m² |  |  |  |
| Jardinera 1 | 5 | 7 | 35.00 |
| Jardinera 2 | 7 | 7 | 49.00 |
| Jardinera 3 | 9 | 7 | 63.00 |
| Jardinera 4 | 7 | 7 | 49.00 |
| Jardinera 5 | 13 | 7 | 91.00 |
| Total |  |  | 287 |

**01301002** UD Suministro y colocación de tutor de madera (24/11/2006)
117 UD × 20.52 = 2400.84
Ud. de suministro y colocación de tutor de madera de pino tratada, de 2,5 m con Ø 8 cm perfectamente cilindrada.
Relación comercial: 000, 20.52, 001, 0, 002

| Medición | Uds. | Largo | Parcial |
|---|---|---|---|
| Alnus | 6 | 2 | 12.00 |
| Betula | 3 | 2 | 6.00 |
| Amygdalus | 15 | 2 | 30.00 |
| Cinnamomum | 9 | 2 | 18.00 |
| Tilia | 6 | 2 | 12.00 |
| Populus | 5 | 2 | 10.00 |
| Liriodendron | 5 | 2 | 10.00 |
| Fraxinus | 2 | 2 | 4.00 |
| Acer | 4 | 2 | 8.00 |
| Crataegus | 3 |  | 3.00 |
| Citrus | 4 |  | 4.00 |
| Total |  |  | 117 |

**01205001** PA P.A. A JUSTIFICAR POR IMPREVISTOS DE MANTENIMIENTO (24/11/2006)
6.5 PA × 330.56 = 2148.64
P.A. a justificar por la D. Facultativa por imprevistos en jardinería y red de riego
Relación comercial: 000, 330.56, 001, 0, 002

**00808029** P.A PARTIDA ALZADA A JUSTIFICAR
16 P.A × 200 = 3200.00

| Medición | Uds. | Parcial |
|---|---|---|
| Podas, reposiciones y plantaciones a definir por la D.F. | 16 | 16.00 |
| Total |  | 16 |

### CAP.9.2 RED DE RIEGO (24/11/2006)
Importe: 6076
Relación comercial: 000, 2378.6, 001, 0, 002

**01204001** P.A. P.A. Acometida y contador (24/11/2006)
1 P.A. × 992.2 = 992.20
Partida alzada a justificar para ejecucion de acometida a la red de abastecimiento e instalacion de contador, segun directrices de Emasagra, S.A.. Incluida tuberia hasta el cabezal de riego.
Relación comercial: 000, 992.2, 001, 0, 002

**01204011** Ud Arqueta 60 x 60 (06/07/2010)
4 Ud × 130 = 520.00
Ud. de arqueta prismatica de 60 x 60 y 60 cm. de profundidad, en fabrica de ladrillo macizo de 1/2 pie sobre base de hormigon H-100 de 16 cm. de espesor, y suelo de grava drenante. Enfoscada y bruñida por el interior. Tapa metalica de fundicion. Incluida excavacion y pasos de tuberias.

**01201006** Ud Cabezal riego entrada y salida 1" (2 estaciones) (07/01/2009)
4 Ud × 494 = 1976.00
Unidad de cabezal de riego con entrada y salida de 1", comuesto por válvula de retención, válvula de esfera, filtro de malla, caja de conexión TBOS para dos estaciones, electroválvulas nylón 1", solenoide de impulsos compatible con sistemas infrarrojos y válvula reguladora de presión con manómetro. Incluido elementos de fonatanería e instalación.

| Medición | Uds. | Parcial |
|---|---|---|
| Plátanos, Acequia y Z. Juegos | 1 | 1.00 |
| Jardineras 1,2,3,4,5 | 1 | 1.00 |
| Jardineras 6,7,8,9,10 | 1 | 1.00 |
| Jardinera 11 | 1 | 1.00 |
| Total |  | 4 |

**01202007** ML. Tuberia PE. de 6 atm. d:40 mm. (24/11/2006)
80 ML. × 1.19 = 95.20
ml. de tuberia de polietileno de 6 atm. y diametro 40 mm.
Relación comercial: 000, 1.19, 001, 0, 002

| Medición | Uds. | Parcial |
|---|---|---|
| Tubería principal | 80 | 80.00 |
| Total |  | 80 |

**01202009** ML. Polietileno 6 ats., d: 32 mm. (24/11/2006)
652 ML. × 1.1 = 717.20
Ml. de tuberia de polietileno de 6 atmosferas , 32 mm. de diamatro y 2,9 mm. de espesor. Incluido suministro e instalacion, asi como coste de repercusion de accesorios y piezas que sean necesarias instalar en el tramo del que se trate.
Relación comercial: 000, 1.1, 001, 0, 002

| Medición | Uds. | Largo | Parcial |
|---|---|---|---|
| Plátanos | 70 |  | 70.00 |
| Acequia y Z. Juegos | 112 |  | 112.00 |
| Jardineras 1,2,3,4,5 | 75 | 2 | 150.00 |
| Jardineras 6,7,8,9,10 | 70 | 2 | 140.00 |
| Jardinera 11 | 90 | 2 | 180.00 |
| Total |  |  | 652 |

**01202018** ML Canalización PVC corrugado doble pared normal, 90 mm (15/09/2010)
400 ML × 1.6 = 640.00
Ml. de canalizacion de PVC corrugado de doble pared normal, de 90 mm. de diametro, para paso de red de riego bajo pavimento. A instalar sobre la zahorra antes de la puesta en obra de la solera de hormigon o las capas superficiales de pavimento. Incluidas las conexiones a alcorques por los bordillos.

**01203003** Ud Terminal de riego, con goteros interlínea cada 0,33 m (07/01/2009)
62 Ud × 3.5 = 217.00
Terminal de riego compuesto por collarín de 2 m alrededor del árbol con tubería de P.E. de 16 mm con goteros interlínea cada 0.33 m, autocompensante, de 2.3 l/h, incluida instalación y conexiones a redes de distribución.

| Medición | Uds. | Parcial |
|---|---|---|
| Alnus | 6 | 6.00 |
| Betula | 3 | 3.00 |
| Amygdalus | 15 | 15.00 |
| Cinnamomum | 9 | 9.00 |
| Tilia | 6 | 6.00 |
| Populus | 5 | 5.00 |
| Liriodendron | 5 | 5.00 |
| Fraxinus | 2 | 2.00 |
| Acer | 4 | 4.00 |
| Crataegus | 3 | 3.00 |
| Citrus | 4 | 4.00 |
| Total |  | 62 |

**01202014** ML. PE con goteros interlinea, d:16 mm. (12/08/2009)
1148 ML. × 0.8 = 918.40
Ml. de tuberia integrada autocompensante de polietileno color marron resistente a la radiación UV, de 16 mm. de diametro con goteros integrados planos termosoldados a la tubería de 2.3 l/h, y con presión máxima de trabajo 2.5 bar Incluida instalacion y conexiones a redes de distribucion.
Relación comercial: 000, 0.5, 001, 0, 002

| Medición | Uds. | Largo | Parcial |
|---|---|---|---|
| Jardinera 1 | 10 | 4 | 40.00 |
| Jardinera 2 | 7 | 4 | 28.00 |
| Jardinera 3 | 9 | 4 | 36.00 |
| Jardinera 4 | 6 | 4 | 24.00 |
| Jardinera 5 | 14 | 4 | 56.00 |
| Jardinera 6 | 6 | 6 | 36.00 |
| Jardinera 7 | 7 | 6 | 42.00 |
| Jardinera 8 | 9 | 6 | 54.00 |
| Jardinera 9 | 6 | 6 | 36.00 |
| Jardinera 10 | 16 | 6 | 96.00 |
| Jardinera 11 | 70 | 10 | 700.00 |
| Total |  |  | 1148 |

### CAP.9.3 MANTENIMIENTO DE LAS PLANTACIONES (24/11/2008)
Importe: 2896.91
Relación comercial: 000, 2446.28, 001, 0, 002

**0130101** Ud Revisión quincenal del sistema de riego (30/03/2010)
24 Ud × 19.65 = 471.60
Revisión quincenal de la instalación de riego. Se comprobará:
- El correcto funcionamiento de todos los goteros.
- Que no haya fugas, roturas o averías en las tuberías.
- Se girará un parte de visita por cada revisión quincenal.

**01300022** m2 Escarda y limpieza de superficies ajardinadas más 500 m² (24/11/2008)
3555 m2 × 0.45 = 1599.75
m² de escarda y limpieza de superficies ajardinadas (distribuidas en cuadros de mas de 500 m²). Incluido transporte a vertedero de resiudos
Relación comercial: 000, 0.5, 001, 0, 002

| Medición | Uds. | Largo | Parcial |
|---|---|---|---|
| 5 Escardas/año |  |  |  |
| Jard 1 | 20 | 5 | 100.00 |
| Jard 2 | 27 | 5 | 135.00 |
| Jard 3 | 34 | 5 | 170.00 |
| Jard 4 | 22 | 5 | 110.00 |
| Jard 5 | 53 | 5 | 265.00 |
| Jard 6 | 17 | 5 | 85.00 |
| Jard 7 | 27 | 5 | 135.00 |
| Jard 8 | 42 | 5 | 210.00 |
| Jard 9 | 43 | 5 | 215.00 |
| Jard 10 | 60 | 5 | 300.00 |
| Jard 11 | 350 | 5 | 1750.00 |
| Alcorques | 16 | 5 | 80.00 |
| Total |  |  | 3555 |

**01300025** Ud. Confección de poza circular 1 a 1,2 m Ø (24/11/2008)
245 Ud. × 1.58 = 387.10
Ud. de confección de poza circular, de 1 a 1'2 m. de diámetro, para riego de árboles plantados en zonas de terrizo
Relación comercial: 000, 1.76, 001, 0, 002

| Medición | Uds. | Largo | Parcial |
|---|---|---|---|
| Amygdalus | 15 | 5 | 75.00 |
| Cinnamomum | 9 | 5 | 45.00 |
| Tilia | 6 | 5 | 30.00 |
| Populus | 5 | 5 | 25.00 |
| Liriodendron | 5 | 5 | 25.00 |
| Fraxinus | 2 | 5 | 10.00 |
| Acer | 4 | 5 | 20.00 |
| Crataegus | 3 | 5 | 15.00 |
| Total |  |  | 245 |

**01300013** Kg Aplicación abono liberación lenta (25/03/2011)
45 Kg × 5 = 225.00
Kg de Suministro y distribución de abono de liberación lenta (5-6 meses) 19-6-11 + 2,5 MgO + Fe. 100 gramos por árbol y 50 gramos por arbusto.

| Medición | Uds. | Largo | Parcial |
|---|---|---|---|
| primavera, verano y otoño | 3 | 15 | 45.00 |
| Total |  |  | 45 |

**01300030** Ud. Tratamiento fitosanitario en árbol hasta 1 m proyecc. copa (24/11/2008)
100 Ud. × 0.69 = 69.00
Ud. de tratamiento fitosanitario en árbol de reciente plantación (hasta 1 m. de diámetro de proyección de copa). Incluida sustancia activa adecuada y medios de dosificación y aplicación
Relación comercial: 000, 0.77, 001, 0, 002

**01300040** Ud. Poda de formación en ejemplares reciente plantación (24/11/2008)
62 Ud. × 2.33 = 144.46
Ud. de poda de formación en ejemplares arbóreos plantados en el año o ciclo vegetativo en que ésta se realiza. Incluida mano de obra, maquinaria, herramientas y materiales necesario, así como carga y transporte a vertedero de resíduos. (Trabajo I)
Relación comercial: 000, 2.59, 001, 0, 002

| Medición | Uds. | Parcial |
|---|---|---|
| Alnus | 6 | 6.00 |
| Betula | 3 | 3.00 |
| Amygdalus | 15 | 15.00 |
| Cinnamomum | 9 | 9.00 |
| Tilia | 6 | 6.00 |
| Populus | 5 | 5.00 |
| Liriodendron | 5 | 5.00 |
| Fraxinus | 2 | 2.00 |
| Acer | 4 | 4.00 |
| Crataegus | 3 | 3.00 |
| Citrus | 4 | 4.00 |
| Total |  | 62 |

## CAP_10 ALUMBRADO PUBLICO
Importe: 51965.57
Relación comercial: 000, 9737.28, 001, 0, 002

### CAP.10.1 CANALIZACIÓN SUBT. SOTERRAMIENTO LÍNEA AÉREA MT (11/06/2012)
Importe: 9920.88

**0001.01** Ml Canalización 4x200mm diám terrizo (11/06/2012)
131 Ml × 27.11 = 3551.41
Canalización subterránea en terrizo con profundidad de 1,5m y anchura de 0,60m, con 4 tubos autorresistentes de doble capa de 200mm de diámetro, incluyendo excavación, relleno con zahorra natural en tongadas de 20cm, compactación y cinta de señalización.

**0001.02** Ud Arqueta M.T. A1 (11/06/2012)
3 Ud × 212.19 = 636.57
Arqueta registro para canalización de M.T.; construida con hormigón en masa HM-25 con encofrado interior o fábrica de ladrillo macizo perforado enfoscada y marco y tapa de fundición dúctil, tipo A1 normalizada por Sevillana-Endesa

**0001.03** Ud Arqueta M.T A2 (11/06/2012)
2 Ud × 291.45 = 582.90
Arqueta registro para canalización de M.T.; construida con hormigón en masa HM-25 con encofrado interior o fábrica de ladrillo macizo perforado enfoscada y marco y tapa de fundición dúctil, tipo A2 normalizada por Sevillana-Endesa

**0001.06** P.A. P.A. ayudas albañileria (11/06/2012)
1 P.A. × 2150 = 2150.00
Partida alzada a justificar de ayudas de albañilería para conexión con columnas de pórtico existentes, perforación de muros existentes, incluyendo tubos empotrados, perforaciones y reparaciones en muros y todo lo necesario, para su instalación completa, según instrucciones de la Dirección Facultativa.

**0001.08** P.A. P.A. Imprevistos (11/06/2012)
1 P.A. × 3000 = 3000.00
Partida alzada a justificar para imprevistos según valoración de la Dirección Facultativa.

### CAP.10.2 INSTALACIÓN ALUMBRADO PÚBLICO PARQUE PALMAS
Importe: 35622.56

#### CAP02.01 OBRA CIVIL INST. A.P.
Importe: 4566.68

**APAV021** Ud. Bas. HM-25 de 0,40x0,4x0,6 (material; 11/06/2012)
16 Ud. × 39.96 = 639.36
Basamento de hormigón HM-25 de 0,40x0,40 m. con profundidad según terreno y mínima de 0.6 m., incluso pernos de anclaje del báculo (18x700) y tubo coarrugado 90 mm diam. de interconexión con arqueta, totalmente terminado según el plano de detalles.
Nota: Los basamentos, achaflanados en su terminación, se elevarán 10cm por encima de la rasante final según se indica en el plano normalizado

**00801002** Ml. CANALIZACION ACERAS 2 PVC DIÁM. 110 MM.
300 Ml. × 9.42 = 2826.00
CANALIZACIÓN SUBTERRÁNEA A BASE DE DOS TUBOS DE PVC AUTORESISTENTE, COLORES GAMA AYUNTAMIENTO, DE 110 MM. DE DIAMETRO INTERIOR, INCLUSO APERTURA DE ZANJA, TRANSPORTE DE SOBRANTES A VERTEDERO, RELLENO CON ZAHORRA COMPACTADA Y PROTECCIÓN DE HORMIGÓN EN CRUCES Y ARENA BAJO ACERADO (LECHO Y RECUBRIMIENTO 10 CMS POR ENCIMA DE LA GENERATRIZ SUPERIOR DEL TUBO), I/ GUIAS Y CINTA DE SEÑALIZACIÓN, SEGÚN INDICACIONES DE LA DIRECCIÓN FACULTATIVA.

| Código | Ud | Descripción | Rendimiento | Precio |
|---|---|---|---|---|
| PE110 | Ml. | PE corrugado 110 mm. (material) | 0 | 1.25 |
| CINTA | Ml. | Cinta de señalización (material; 14/07/2008) | 0 | 1 |
| ARENA | M3. | ARENA | 0 | 9.35 |
| ZAHART | m3 | Zahorra artificial (material; 14/10/2008) | 0 | 6.7 |
| HM15 | m3 | Hormigón HM-15/P/25/E | 0 | 49.95 |
| 903 | h. | Retroexcavadora | 0 | 26.4 |
| 906 | h | Camión basculante | 0 | 26.95 |
| 908 | h. | Bandeja o rodillo vibrante (manual) | 0 | 5.5 |
| ENTIB | m2 | Entibación cuajada | 0 | 2.5 |
| 901 | h | Oficial | 0 | 14.5 |
| 902 | h | Peón | 0 | 14.5 |
| %00600 | % | Costes indirectos (30/03/2011) | 6 % |  |

**00802004** Ud. ARQUETA DE ACOMETIDA DE 30-40 CM. (18/08/2008)
22 Ud. × 23.57 = 518.54
ARQUETA DE ACOMETIDA DE SANEAMIENTO Y OTROS SERVICIOS EN GENERAL DE DIAMETRO 30 A 40 CMS. O SIMILAR ENLUCIDA Y ENFOSCADA EXCEPTO TAPA.

| Código | Ud | Descripción | Rendimiento | Precio |
|---|---|---|---|---|
| HM20 | m3 | Hormigón HM-20/P/25/E | 0 | 56.5 |
| 901 | h | Oficial | 0 | 14.5 |
| 902 | h | Peón | 0 | 14.5 |
| %00680 | % | Costes indirectos (30/03/2011) | 6.8 % |  |

**00802007** Ud. TAPA DE FUNDICION 30-40 CM. (18/08/2008)
22 Ud. × 22.5 = 495.00
TAPA DE FUNDICION PARA ACOMETIDA DE SANEAMIENTO Ó ABASTECIMIENTO, ALUMBRADO PÚBLICO (PARA ACERA Ó CALZADA) O SIMILAR, INCLUSO MARCO, COLOCADA.

| Código | Ud | Descripción | Rendimiento | Precio |
|---|---|---|---|---|
| TACOMET40 | ud. | Tapa de fundición 40x40 ó similar | 0 | 20 |
| 902 | h | Peón | 0 | 14.5 |
| %00600 | % | Costes indirectos | 6 % |  |

**A710001** Ud Relleno arqueta (material; 18/02/2010)
22 Ud × 3.99 = 87.78
Relleno de arqueta de registro de alumbrado público para tratamiento antirrobo de conductores mediante gravilla hasta una altura de 65cm y rematada en su parte superior mediante hormigón HM-150 con 5 cm de espesor todo totalmente acabado según plano normalizado.

| Código | Descripción | Rendimiento | Precio | Importe |
|---|---|---|---|---|
| A9 | Gravilla tamaño 1cm aprox (material; 18/02/2010) | 0.072 | 34.6 | 2.49 |
| A10 | Hormigón HM-150 (material; 18/02/2010) | 0.005 | 60.63 | 0.30 |
| A11 | M.O. Obra Civil (material; 18/02/2010) | 0.083 | 14.5 | 1.20 |
|  | Total |  |  | 3.99 |

#### CAP02.02 INSTALACIÓN ELÉCTRICA (17/11/2009)
Importe: 31055.88

**0000072** Ud Columna Delo 4m (material; 30/03/2011)
16 Ud × 364 = 5824.00
Columna cilíndrica tipo Delo o similar, de 140 mm de diámetro y 4 m de altura, en chapa de acero galvanizada de 4mm de espesor, con imprimación y pintura al horno en color RAL 9.006, incluyendo granada decorativa pintada en el mismo color que la columna y fijada a la puerta de registro de la columna, cableado interior de 4 x 2,5 mm², cofred normalizado según plano, conexión a la red de tierra, incluso izado con luminaria ya acoplada, nivelado, orientado y aplomado, todo totalmente montado e instalado según planos e instrucciones de la Dirección Facultativa.

**0000071** Ud Luminaria Minislot (material; 30/03/2011)
16 Ud × 1020 = 16320.00
Luminaria de pérfil cónico de 120 mm diametro y 855 mm de altura, 0% de FHS, tipo Minislot o similar aprobado por la D.F., pintura de acabado en color RAL 9.006, conectada, instalada y acoplada al soporte.

**AULEH0041** Ud Equ. 60 W CPO-TW Cosmópolis (material; 17/11/2009)
16 Ud × 237.72 = 3803.52
Equipo de encendido compuesto por balasto electrónico regulable HID-DYNAVISION XTREME LUMISTEP LS-6 60W CPO-TW (White), lámpara CPO-TW (White), todo totalmente montado e instalado.
Nota: La potencia de la lámpara no será la definitiva hasta valorar los resultados de las pruebas nocturnas oportunas realizadas con la D.F. y no supondrá alteración alguna en el importe de esta partida.

| Código | Ud | Descripción | Rendimiento | Precio |
|---|---|---|---|---|
| A00040 |  | Lámpara CPO-TW Cosmopolis 60/45 W (material; 17/11/2009) | 0 | 71.54 |
| A012014 |  | Equipo HID-DYNAVISION XTREME LUMISTEP LS-6 60W (material; 18/06/2010) | 0 | 189 |
| A011120 | Ud | P.material mont.inst.B.T (material; 30/03/2011) | 0 | 6.49 |
| A002012 | Ud | Herramienta auxiliar de montaje (material; 30/03/2011) | 0 | 6.49 |

**ACONS050** Ml Cond. unip.de cobre 1x6mm (material; 30/03/2011)
1560 Ml × 0.53 = 826.80
Conductor unipolar de cobre de 1 x 6 mm2. VV 0,6/1 KV, rígido, con aislamiento y cubierta de policloruro de vinilo en canalización subterránea, entubado, colocado, conexionado y probado para su puesta en servicio

| Código | Ud | Descripción | Rendimiento | Precio |
|---|---|---|---|---|
| A006005 | Ml | Cond. Cu 1 x 6 mm² 0.6/1 KV. (material; 30/03/2011) | 0 | 0.3 |
| AMDO002 | H. | Cua. formada por oficial primera y (material; 30/03/2011) | 0 | 20.65 |
| A011120 | Ud | P.material mont.inst.B.T | 0 | 6.49 |

**ACONS060** Ml Cond.multip. cobre 2x2,5,man (material; 30/03/2011)
390 Ml × 0.61 = 237.90
Conductor multipolar de cobre de 2 x 2,5 mm2. VV 0,6/1 KV, rígido, con aislamiento y cubierta de policloruro de vinilo en canalización subterránea, entubado, colocado, conexionado y rpobado para su puesta en servicio para la red de mando de las unidades reductoras doble nivel.

| Código | Ud | Descripción | Rendimiento | Precio |
|---|---|---|---|---|
| A006002 | Ml | Cond. Cu 2 x 2.5 mm² 0.6/1 KV. (material; 30/03/2011) | 0 | 0.38 |
| AMDO002 | H. | Cua. formada por oficial primera y | 0 | 20.65 |
| A011120 | Ud | P.material mont.inst.B.T | 0 | 6.49 |

**ACONS070** Ml Cond.unip.cobre 1x16mm,tierra (material; 30/03/2011)
390 Ml × 1.16 = 452.40
Conductor unipolar de cobre de 1x16 mm2. VV 0,6/1 KV, rígido, con aislamiento y cubierta de policloruro de vinilo en canalización subterránea entubado, colocado, preparado para su conexionado para formar la línea de tierras de la instalación y probado para su puesta en servicio.

| Código | Ud | Descripción | Rendimiento | Precio |
|---|---|---|---|---|
| A006012 | Ml | Cond. Cu 1 x 16 mm² 0.6/1 KV. (material; 30/03/2011) | 0 | 0.78 |
| AMDO002 | H. | Cua. formada por oficial primera y | 0 | 20.65 |
| A011120 | Ud | P.material mont.inst.B.T | 0 | 6.49 |

**AINS001** Ud. Ins. linea de tierra con pica (material; 30/03/2011)
17 Ud. × 34.78 = 591.26
Instalación de conexión de linea de tierra en punto de luz, con pica de tierra, con soldadura aluminotérmica incluido material auxiliar necesario para efectuar in situ la soldadura con conexión "cruz" de cuatro elementos.

| Código | Ud | Descripción | Rendimiento | Precio |
|---|---|---|---|---|
| AMDO002 | H. | Cua. formada por oficial primera y | 0 | 20.65 |
| A002012 | Ud | Herramienta auxiliar de montaje | 0 | 6.49 |
| A011110 | Ud. | Pica acero cob. 2000x14 con. (material; 30/03/2011) | 0 | 12.56 |
| A011111 | Ud. | Mat. sold. Al. 4 ele. tierra (material; 30/03/2011) | 0 | 1.62 |

**007** Ud. P.A. para imprevistos (material; 11/06/2012)
1 Ud. × 3000 = 3000.00
Partida Alzada a justificar para imprevistos en la instalación de alumbrado público, según valoración de la Dirección Facultativa.

### CAP.10.3 PASEO DE LAS PALMAS
Importe: 6422.13

#### CAP.10.3.01 OBRA CIVIL INS. ALUMBRADO PÚBLICO
Importe: 1141.73

| Código | Ud | Descripción | Cantidad | Precio | Importe |
|---|---|---|---|---|---|
| APAV021 | Ud. | Bas. HM-25 de 0,40x0,4x0,6 | 4 | 39.96 | 159.84 |
| 00801002 | Ml. | CANALIZACION ACERAS 2 PVC DIÁM. 110 MM. | 70 | 9.42 | 659.40 |
| 00802004 | Ud. | ARQUETA DE ACOMETIDA DE 30-40 CM. | 7 | 23.57 | 164.99 |
| 00802007 | Ud. | TAPA DE FUNDICION 30-40 CM. | 7 | 22.5 | 157.50 |

#### CAP.10.3.02 INSTALACIÓN ELÉCTRICA ALUMBRADO PÚBLICO (30/03/2011)
Importe: 5280.4

**AFAR001** Ud. Col. mixta hierro "Cartuja" (material; 30/03/2011)
4 Ud. × 259.31 = 1037.24
Columna mixta con base de hierro fundido tipo "Cartuja" y fuste de acero con remate decorativo de hierro fundido pintada al horno en color RAL 6009, provista de cableado interior de conexión 2x2,5 mm². y mando 2 x 2,5 mm²., cofred normalizado según plano, cable aislado 400/750V (verde-amarillo) de 1x16 mm². y conexionado para red de tierras, incluso izado con luminaria ya acoplada, orientado y totalmente terminada y pintada para su puesta en servicio.

| Código | Ud | Descripción | Rendimiento | Precio | Importe |
|---|---|---|---|---|---|
| A005001 | Ud | Base fundición Cartuja en Fe H=1050 mm. pinta (material; 07/06/2011) | 1 | 182.76 | 182.76 |
| A005051 | Ud | Fuste liso galvan. 2200 mm (material; 07/06/2011) | 1 | 15.4 | 15.40 |
| A006001 | Ml | Cond. Cu 4 x 2.5 mm², 0.6/1 KV. (material; 07/06/2011) | 4 | 0.63 | 2.52 |
| A006150 | kg | Varilla Cu o cab.desnudo (material; 07/06/2011) | 1 | 4.93 | 4.93 |
| AMDO002 | H. | Cua. formada por oficial primera y | 1.5 | 20.65 | 30.98 |
| A002012 | Ud | Herramienta auxiliar de montaje | 1 | 6.49 | 6.49 |
| A011100 | Ud | Cofred CLAVED 1465 con fusibles (material; 07/06/2011) | 1 | 14.93 | 14.93 |
| A011120 | Ud | P.material mont.inst.B.T | 0.2 | 6.49 | 1.30 |
|  |  | Total |  |  | 259.31 |

**ALUA001** Ud. Far. artís. Albaicín H-85 (material; 30/03/2011)
4 Ud. × 132.79 = 531.16
Farola artística modelo Albaicín H-85 construida con arreglo a plano normalizado por el Ayuntamiento de Granada, galvanizada electroliticamente y pintada al horno en color RAL 6009, equipada con juego de cristales doble esmerilado, incluido portalámparas, conexionada, instalada y acoplada a brazo o columna.

| Código | Ud | Descripción | Rendimiento | Precio | Importe |
|---|---|---|---|---|---|
| A008003 | Ud | Farola Albaicin H-85 con cristal (material; 07/06/2011) | 1 | 116.59 | 116.59 |
| AMDO002 | H. | Cua. formada por oficial primera y | 0.25 | 20.65 | 5.16 |
| A002012 | Ud | Herramienta auxiliar de montaje | 1.5 | 6.49 | 9.74 |
| A011120 | Ud | P.material mont.inst.B.T | 0.2 | 6.49 | 1.30 |
|  |  | Total |  |  | 132.79 |

**AULES010** Ud Equ. 100W VSAP red. h man (PIA) (material; 30/03/2011)
4 Ud × 72.91 = 291.64
Equipo de lámpara de descarga con unidad reductora de doble nivel con hilo de mando A.F. para 100 W V.S.A.P. (PIA)

| Código | Ud | Descripción | Rendimiento | Precio |
|---|---|---|---|---|
| A009304 | Ud | Equipo. red.,h. mando, VSAP 100W. (material; 07/06/2011) | 0 | 54.85 |
| A002012 | Ud | Herramienta auxiliar de montaje | 0 | 6.49 |
| A010100 | Ud | Lámp. VSAP,ovoide, 100W.mínimo 10000 lúmenes (material; 07/06/2011) | 0 | 20.09 |
| A011120 | Ud | P.material mont.inst.B.T | 0 | 6.49 |

**ACONS040** Ml Cond. unip. de cobre 1x10mm (material; 30/03/2011)
390 Ml × 0.7 = 273.00
Conductor unipolar de cobre de 1 x 10 mm2. VV 0,6/1 KV, rígido, con aislamiento y cubierta de policloruro de vinilo en canalización subterránea, entubado, colocado, conexionado y probado para su puesta en servicio

| Código | Ud | Descripción | Rendimiento | Precio |
|---|---|---|---|---|
| A006009 | Ml | Cond. Cu 1 x 10 mm² 0.6/1 KV. (material; 07/06/2011) | 0 | 0.49 |
| AMDO002 | H. | Cua. formada por oficial primera y | 0 | 20.65 |
| A011120 | Ud | P.material mont.inst.B.T | 0 | 6.49 |

| Código | Ud | Descripción | Cantidad | Precio | Importe |
|---|---|---|---|---|---|
| ACONS060 | Ml | Cond.multip. cobre 2x2,5,man | 98 | 0.61 | 59.78 |
| ACONS070 | Ml | Cond.unip.cobre 1x16mm,tierra | 98 | 1.16 | 113.68 |
| AINS001 | Ud. | Ins. linea de tierra con pica | 5 | 34.78 | 173.90 |

**0302006** P.A. P.A. Instalación alumbrado provisional (material; 07/06/2011)
1 P.A. × 1500 = 1500.00
P.A. a justificar para instalación de alumbrado provisional según instrucciones en obra de la D.F. coordinado con el Área de Mantenimiento.

**0006** P.A. Partida Desmont. instalación existente (material; 07/06/2011)
1 P.A. × 300 = 300.00
Desmontaje instalación existente de columnas, báculos, conductores, luminarias, equipos, lámparas, cofred antiguos, y traslado a los almacenes municipales.
Nota: No se certificará esta partida hasta que no se haga entrega del recibi del Área de Mantenimiento a los servicios técnicos de la Gerencia

**0302007** P.A. P.A. para imprevistos (material; 07/06/2011)
1 P.A. × 1000 = 1000.00
Partida Alzada a justificar para imprevistos en la instalación de alumbrado público, según valoración de la Dirección Facultativa.

## CAP_11 GESTION DE RESIDUOS (11/06/2012)
Importe: 3390.54
Relación comercial: 000, 1991.56, 001, 0, 002

**00101010** M3. CANON DE VERTIDO DEMOLICION (11/06/2012)
474.18 M3. × 3.78 = 1792.40
CANON DE VERTIDO DE CUALQUIER PRODUCTO DE DEMOLICION ( ASFALTO, HIDRAULICO, OBRAS DE FABRICA O MATERIALES DE DERRIBO DE EDIFICACION ) A VERTEDERO AUTORIZADO, INCLUSO ESPONJAMIENTO CORRESPONDIENTE. (SE ADJUNTARÁ CERTIFICADO DE VERTIDO A VERTEDERO AUTORIZADO)
Relación comercial: 000, 4.2, 001, 0, 002

| Medición | Uds. | Largo | Alto | Parcial |
|---|---|---|---|---|
| Idem demolición | 1 | 140.85 |  | 140.85 |
|  | 1 | 567 | 0.1 | 56.70 |
| Demol. muros | 1 | 276.63 |  | 276.63 |
| Total |  |  |  | 474.18 |

**00201011** m3 CANON DE VERTIDO DE TIERRAS (11/06/2012)
1452.85 m3 × 1.1 = 1598.14
SE ADJUNTARÁ CERTIFICADO DE VERTIDO A VERTEDERO AUTORIZADO

| Medición | Uds. | Largo | Parcial |
|---|---|---|---|
| Idem excavación | 1 | 1204.5 | 1204.50 |
|  | 1 | 15.6 | 15.60 |
|  | 1 | 36.75 | 36.75 |
|  | 1 | 196 | 196.00 |
| Total |  |  | 1452.85 |

## CAP_12 SEGURIDAD Y SALUD (11/06/2012)
Importe: 5055

| Código | Descripción | Cantidad | Precio | Importe |
|---|---|---|---|---|
| 13.1 | SEGURIDAD Y SALUD (11/06/2012) | 1 | 5055 | 5055.00 |

## Precios auxiliares

**AMDO002** H. Cua. formada por oficial primera y (material; 30/03/2011)
Precio: 20.65
Cuadrilla formada por oficial primera y peón especial.

| Código | Ud | Descripción | Rendimiento | Precio | Importe |
|---|---|---|---|---|---|
| A001100 | h | Oficial 1ª G. Metal. (material; 30/03/2011) | 1 | 10.43 | 10.43 |
| A001101 | h | P. Especial G. Metal. (material; 30/03/2011) | 1 | 10.22 | 10.22 |
|  |  | Total |  |  | 20.65 |

## Entidades
- 000, C
- 001, C
- 002, C
- 003, C
- 004, C
- 005, C
- ENT0001, Promotor de la obra, C
- ENT0002, Proyectista, C
- ENT0003, Empresa constructora, C
- ENT0004, Director de obra, C
- ENT0005, Director de ejecución de la obra, C
- ENT0006, Autor de Seguridad y salud, C
- ENT0007, Coordinador de Seguridad y salud, C
